# Landkreis Dahme - Spreewald
Angebotsaufforderung (GAEB 90, DA83)
Währung: EUR

## Zusätzlicher Text
L E I S T U N G S V E R Z E I C H N I S

 Bauvorhaben:  R A D T O U R I S T I S C H E

  B E G L E I T I N F R A S T R U K T U R

  A M  H E I D E R A D W E G

 Leistung:  L O S  3

  G R Ü N E S  K L A S S E N Z I M M E R

  S T A T I O N  5

 Auftraggeber:  L A N D K R E I S  D A H M E - S P R E E W A L D

## Zusätzlicher Text
Angebotsabgabe
Die nachstehenden Angaben befreien den Auftragnehmer nicht von der
Verpflichtung zur genauen
Prüfung der für das Angebot und die Ausführung der Bauleistungen
maßgebenden Unterlagen.
Bei Widersprüchen gelten die Angaben in den Positionen des
Leistungsverzeichnisses vor denen in der Baubeschreibung.

Vor Ausarbeitung des Angebotes hat sich jeder Bieter vor Ort zu
informieren, was er mit Unterzeichnung des Angebotes bestätigt.
Nachforderungen, die aus fehlender Vorbesichtigung und entsprechender
Fehlkalkulation herrühren, werden vom Auftraggeber nicht anerkannt.
Bedenken gegen die Ausführung sind dem AG rechtzeitig schriftlich
mitzuteilen.
Der Auftragnehmer hat die Arbeiten ohne Unterbrechung zügig zu
betreiben. Treten Unterbrechungen auf, bedürfen diese genauer Abstimmung
mit der Bauleitung des AG.
Die Stellungnahmen, Genehmigungen und Gutachten der Planung sind
grundsätzlich zu beachten.
Die technologische Einrichtung der Baustelle sowie die Wahl des
Bauablaufes hinsichtlich der Einteilung der Bauabschnitte obliegt dem
AN. Der AN ist verpflichtet, dem AG den einwandfreien Ablauf der
Baumaßnahme nachzuweisen.
Der Zuschlag wird auf das wirtschaftlichste Angebot erteilt. Das
wirtschaftlichste Angebot bestimmt sich nach dem besten
Preis-Leistungs-Verhältnis.

## Zusätzlicher Text
Beschreibung des Bauvorhabens

Notwendigkeit der Maßnahme

Der Heideradweg ist auf einer ehemaligen Bahntrasse gebaut und wurde
2023 eröffnet.

Die überwiegend ebene Strecke führt die Besucherinnen durch ein
Waldgebiet (z.T. Naturschutzgebiet), vorbei an einem Solarpark, dem
Highlight "Lieberoser Wüste" nach Jamlitz zum Grünen Klassenzimmer und
von dort weiter nach Weichensdorf.

Entlang der Strecke bieten 8 Stationen interaktive Wissensvermittlung
zum Hauptthema "Kräfte der Natur". Darunter befinden sich die Stationen
4 (Steganlage der Lieberoser Wüste) und 5 (Grünes Klassenzimmer in
Jamlitz).

Die Station 5 soll als außerschulischer Lernort mehrere Lernstationen in
Form von passenden
landschaftsgestalterischen Themenflächen anbieten und als funktionaler
Rastplatz auch Radfahrern als Raum für Erholung dienen. Die ansprechende
und pflegeleichte Gestaltung der Fläche steht hierbei im Vordergrund.

Es handelt sich dabei um eine Offenfläche mit Gehölzbestand, welche
direkt am Radweg im Außenbereich der Ortschaft Jamlitz zwischen KZ -
Dokumentationsstätte, Sportanlagen und historischem Bahnhofsgelände
liegt.

Zur Durchführung des Vorhabens
Auftraggeber ist der Landkreis Dahme-Spreewald.

Lage der Baustelle, vorhandene öffentliche Verkehrswege
Das Flurstück 60/2, Flur 1 der Gemarkung Jamlitz befindet sich in der
Gemeinde Jamlitz und im Landkreis Dahme - Spreewald und hat eine Größe
von 3.034 m². Die Fläche ist über die Straße Neue Siedlung zu erreichen.

Baustrom
Die Anschlussmöglichkeit für die Baustromversorgung ist nicht vorhanden
und durch den AN im Zuge der Baumaßnahme herzustellen. Das Zuführen an
die Baustromversorgung ist Sache des AN. Die Verbrauchskosten für den
Baustrom trägt der AN.

Bauwasser
Die Anschlussmöglichkeit für die Bauwasserversorgung ist nicht vorhanden
und durch den AN im Zuge der Baumaßnahme herzustellen. Das Zuführen an
die Bauwasserversorgung ist Sache des AN. Die Verbrauchskosten für das
Bauwasser trägt der AN.

Sanitäreinrichtungen
Ein Bau-WC ist durch den AN zu stellen.

Gerüst
Das Auf-, Um- und Abbauen sowie Vorhalten von Gerüsten für eigene
Leistungen ist bis zu einer Arbeitshöhe von 3,50 m eine Nebenleistung,
die nicht gesondert vergütet wird.

Lager- und Arbeitsplätze
Für seitliche Ablagerungsstellen ist der AN verantwortlich. Dabei ist zu
beachten, dass angrenzende Nebenanlagen nicht beschädigt werden. Die
Beschaffung der Fläche ist Sache des Auftragnehmers.
Die Flächen sind vor Ausführung mit dem Auftraggeber abzustimmen.

SiGeKo
entfällt

Anlagen im Baubereich
Sofern erforderlich sind durch den Baubetrieb rechtzeitig vor Baubeginn
die zuständigen Medienträger zu informieren und die Schachtgenehmigungen
einzuholen. Notwendige Sicherungsmaßnahmen sind durch den Baubetrieb
beim Rechtsträger zu veranlassen.
Die Kosten für die Behebung von Schäden an den vorhandenen Leitungen,
die auf nicht ausreichende Sicherung zurückzuführen sind, gehen zu
Lasten des Auftragnehmers.
Beschädigungen sind sofort dem Auftraggeber bzw. dem Rechtsträger
(Versorgungsunternehmen) zu melden.

Bauabnahme
Die Leistung ist in jedem Fall abzunehmen.
er AN hat die Abnahme rechtzeitig schriftlich zu beantragen.

Ausführungsgrundlage allgemein

Auszuführende Leistungen
Werden vertraglich vereinbarte Leistungen geändert oder ergänzt, so ist
der Auftragnehmer verpflichtet, vor Ausführung der jeweiligen Leistungen
ein Nachtragsangebot mit prüffähiger Kalkulation vorzulegen. Die Preise
sind auf Grundlage des Hauptangebotes zu ermitteln.

Vermessung
entfällt

Gleichzeitig laufende Bauarbeiten / Einschränkungen
Es finden keine gleichzeitigen Baumaßnahmen statt.

Zur Koordinierung und Abstimmung unter den einzelnen am Bau Beteiligten,
hat der Auftragnehmer an Bauberatungen vor Ort, nach Terminvorgabe durch
den Auftraggeber teilzunehmen. Eine gesonderte Berechnung für hieraus
eventuell anfallende Behinderungen bzw. Erschwernisse erfolgt nicht.
Die Bauarbeiten sind in der Abfolge der durchzuführenden Leistungen
aufeinander abzustimmen.

Durch den AN ist 7 Kalendertage nach Auftragserteilung ein auf den
Gesamtbauablaufplan abgestimmter detaillierter Terminplan für die
beauftragten Leistungen vorzulegen.
Benötigte Zuarbeiten sind rechtzeitig, mindestens mit 14 Kalendertagen
Vorlauf anzukündigen.

Der Auftragnehmer hat in jedem Fall Bauarbeiten Dritter zuzulassen und
ggf. den Bauablauf daraufhin im Rahmen der Möglichkeiten abzustimmen.
Dies gilt insbesondere hinsichtlich Bauarbeiten der von den
Medienträgern ggf. beauftragten Fachfirmen zur Sicherung und/oder
Umverlegung vorhandener Leitungen etc.
Eventuelle Aufwendungen für Erschwernisse im üblichen Rahmen aus
Behinderungen durch Baumaßnahmen Dritter werden nicht vergütet. Der
Auftragnehmer hat eigenverantwortlich mit den entsprechenden Firmen bei
parallel laufenden Baumaßnahmen Koordinierungsabstimmungen in Bezug auf
Termine und Leistungsabgrenzung zu führen.

Die Teilnahme an den wöchentlich stattfindenden Bauberatungen ist zu
gewährleisten.

Ausführungsunterlagen

Vom Auftraggeber zur Verfügung gestellte Unterlagen
Nach Auftragserteilung werden dem Auftragnehmer vom Auftraggeber die
Ausführungsunterlagen der Baumaßnahme zur Verfügung gestellt. Die
Bauausführung hat nur nach Plänen zu erfolgen, die zur Bauausführung
freigegeben sind.
Die der Leistungsbeschreibung beiliegenden Pläne mit dem Status
"Ausschreibung" dienen nur der
Angebotsaufstellung und sind nicht zur Ausführung freigegeben.

Vom Auftragnehmer zu beschaffende Unterlagen
In Absprache sind zu erbringen:
- Bauablauf- und Finanzierungsplan
- Baustelleneinrichtungsplan
- Bauzeitenplan
- Anzeige an die Berufsgenossenschaft

Für die Beschaffung aller vorgenannten zusätzlichen Unterlagen können
keine zusätzlichen Kosten berechnet werden.

Bautagesberichte:
Durch den AN sind täglich Bautagesberichte anzufertigen und im Rahmen
der Bauberatung an die
Bauleitung zu übergeben.

## Zusätzlicher Text
Vorbemerkungen

Im LV enthaltene Angaben befreien den Auftragnehmer nicht von der
Verpflichtung zur genauen Prüfung der für die Ausführung der gesamten
Bauleistung maßgebenden örtlichen und sonstigen Verhältnisse. Der AN Bau
hat die Arbeiten ohne Unterbrechungen zügig auszuführen. Auftretende
Unterbrechungen bedürfen der Abstimmung mit dem Bauherren bzw. dessen
örtlicher Bauüberwachung. Die Festlegungen der zugehörigen Planung, der
Stellungnahmen und Genehmigungen der zuständigen Behörden sowie der
betroffenen Träger öffentlicher Belange sind durch den AN und seine NAN
zu beachten.

Die Verkehrssicherungspflicht im Bereich der Baustelle sowie die
Einholung einer verkehrsrechtlichen Anordnung für die bauzeitliche
Zufahrt obliegt dem AN Bau. Rechtzeitig vor Baubeginn sind die
zuständigen Rechtsträger der im Baubereich befindlichen Kabel und
Leitungen zu informieren und die Schachtgenehmigungen einzuholen. Der
Beginn und die Fertigstellung des Baumaßnahme sind den zuständigen
örtlichen Behörden (u.a. Landkreis Dahme-Spreewald,
Naturwelt-Lieberoser Heide GmbH) rechtzeitig anzuzeigen.

Bereits vorhandene Absteckungen, Grenzsteine, Festpunkte, Höhenmarken
und dgl. sind vor Arbeitsbeginn zu sichern. Wird durch unsachgemäße
Behandlung, Verschiebung oder Verlust solcher Punkte eine Neuvermessung
notwendig, geht diese zu Lasten des AN. Sollten sich  bei der
Durchführung der Maßnahme Hinweise auf das Vorhandensein von
Bodendenkmalen ergeben, so sind die Arbeiten einzustellen und die untere
Denkmalschutzbehörde unverzüglich zu informieren.

Baubegleitend sind Beprobungen der Abbruch- und Aushubmaterialien sowie
deren Klassifizierung entsprechend Ersatzbaustoffverordnung vorzunehmen.
Alle anfallenden Abfälle sind nach Abfallarten getrennt zu lagern und
(entsprechend Beprobung und Klassifizierung) vorrangig zu verwerten bzw.
bei Erfordernis zu entsorgen. Nach Bauende ist der unteren
Abfallwirtschafts- und Bodenschutzbehörde des Landkreises
Dahme-Spreewald eine Bilanz mit Auflistung der Art, der Menge und des
Verbleibs der verwerteten bzw. entsorgten Rückbaustoffe (u.a.
Bodenaushub und Abbruchmaterial) vorzulegen. Sollten sich bei der
Durchführung der Maßnahme Hinweise auf das Vorhandensein von schädlichen
Bodenveränderungen oder -verunreinigungen ergeben, so ist die zuständige
Behörde unverzüglich zu informieren.

Für die Bauleistungen erforderliche Vermessungen und Absteckungen sind
in die entsprechenden Leistungspositionen mit einzukalkulieren. Bei der
Kalkulation der Einheitspreise sind alle Aufwendungen für das Liefern,
den Einbau/ Mon- tage sowie für die Hilfs- und Nebenarbeiten, Stoff- und
Materialkosten bis zur fertigen Leistung einzurechnen, auch wenn in den
OZ nicht gesondert beschrieben. Besondere Erschwernisse bzw.
Anforderungen auf Grund von beengten oder schwer befahrbaren Zufahrten
für den Transport von Baumaterial, Baumaschinen und Fahrzeugen zur
Baustelle und zurück sowie das damit in Zusammenhang stehende
Erfordernisse des Einsatzes kleiner Technik für die Bauaus- führung bzw.
des Umladens sind einzurechnen und werden nicht gesondert vergütet.

Der Bürocontainer für den AG ist bis zur Abnahme der gesamten
Bauleistung einschl. der Fremdgewerke, wenn vom AG nicht anders
angeordnet,  auf der Baustelle zu belassen.

Winterbaumaßnahmen werden nicht gesondert vergütet und sind in die
entsprechenden Leistungspositionen mit einzu- kalkulieren.
Schlechtwetterperioden sind vom AN in der Bauablaufplanung zu
berücksichtigen und in die Einheitspreise der einzelnen Positionen mit
einzukalkulieren. Nachforderungen aus Stillstandszeiten infolge
ungünstiger Witterungsbedingungen werden vom AG nicht anerkannt. Der AN
ist für alle erforderlichen Arbeiten und Sicherungsmaßnahmen im Winter
verantwortlich.

Für die Zeit zwischen 20:00 Uhr bis 06:00 Uhr wird Bauruhe angeordnet.
Störende Faktoren wie Lärm-, Luft- und Lichtemissionen sind gemäß den
gültigen Richtlinien soweit wie möglich zu minimieren oder zu
unterlassen. Baugruben sind bei längeren Arbeitsunterbrechungen (z.B.
Wochenende) so zu hinterlassen, dass eine Schädigung von Tieren
ausgeschlossen und ein gefahrloses Entkommen gewährleistet wird (z.B.
durch Anstellen von Brettern in der Baugrube als Ausstiegshilfe). Bei
Wiederaufnahme von Arbeiten nach Unterbrechungen sind die Bauflächen
durch eine ökologische Baubegleitung oder eine von dieser eingewiesenen
Person, auf geschützte und wildlebende Tiere zu kontrollieren und ggf.
freizugeben. Bei Auffinden von geschützten und wildlebenden Tieren sind
diese fach- und tierschutzgerecht zu bergen und umzusetzen.

Alle erforderlichen Leistungen umfassen die komplette Lieferung, der
dazugehörigen Stoffe, einschl. Abladen und Lagern auf der Baustelle
sowie erforderliche Zwischen- und Höhentransporte bis zur
Verwendungsstelle und dem fachgerechten Einbau.

Die vorgesehene Maßnahme, insbesondere die Zufahrt- und
Stellplatzbefestigung ist so auszuführen, dass Bodenverunreinigungen
oder schädliche Bodenveränderungen ausgeschlossen sind. Bei  Einsatz von
Recyclingmaterialien als Unterbau sind die Grenzwerte Z0* der
LAGA-Anforderungen an die stoffliche Verwertung von mineralischen
Abfällen (teil Boden) einzuhalten.

Die vorgenannten Hinweise sind in die betreffenden Leistungspositionen
mit einzukalkulieren.Grundlage und Bestandteil der angebotenen
Leistungen bilden die Bedingungen der VOB, Teil A, B und C
in der gültigen Form zum Zeitpunkt des Vertragsabschlusses.

Sämtliche ausgeschriebene Positionen sind fertige Leistungen, einschl.
aller Nebenleistungen gem.
DIN 18299 und sind unter Zugrundelegung der anerkannten Regeln der
Technik und der gesetzlichen und behördlichen Vorschriften mit dem
Einzelpreis abgegolten.

Grundlagen des Leistungsverzeichnisses sind:

- Herstellervorschriften
- Landesbauordnung des jeweiligen Bundeslandes
- alle relevanten DIN- und EN-Normen bzw. Verbandsrichtlinien
- alle relevanten Sonderbauvorschriften
- VOB, Teil B und C

Unterschreitungen der Leistungs- und Funktionsanforderungen der
genannten Produkte sind nicht zulässig.
Maßgeblich für die Gleichwertigkeit sind die technischen Spezifikationen
und Herstellervorgaben.
Die Nachweise sind mit dem Angebot einzureichen.

Alle erforderlichen Leistungen umfassen die komplette Lieferung der
dazugehörigen Stoffe,
An- und Abtransport, einschl. Abladen und Lagern auf der Baustelle,
erforderliche Zwischen- und
Höhentransporte bis zur Verwendungsstelle, den fachgerechten Einbau
sowie fachgerechte Entsorgung
anfallender Abfälle.

Die Ausführung der Bauarbeiten hat nach dem anerkannten Stand der
Technik zu erfolgen.
Regeln der Bautechnik, einschlägige Normen, Richtlinien und
handwerkliche Regeln sind einzuhalten.

Während der gesamten Bauarbeiten sind angrenzende und umliegende Gebäude
und Bauteile vor
Beschädigung und Verschmutzung zu schützen. Diese Leistungen sind mit
dem Einzelpreis abgegolten.
Für die Beschädigung aller Einrichtungen oder fertiger Gewerke durch das
Personal des AN ist dieser
ersatzpflichtig. Das gilt auch für Außenanlagen.

Durch den Auftragnehmer ist sein Arbeitsplatz täglich zu säubern. Abfall
und Schutt sind unverzüglich,
mindestens jedoch im Intervall von 1 KW abzufahren.
Zwischenlagermöglichkeiten sind nicht vorhanden.
Bei Nichteinhalten ist die Bauleitung berechtigt, Dritte mit der
Säuberung zu beauftragen.
Die daraus entstehenden Kosten trägt der Verursacher.

Die vorgenannten Leistungen sind in die Einheitspreise der betreffenden
Positionen einzurechnen und
werden nicht gesondert vergütet.

Der Auf-, Um- und Abbauen sowie das Vorhalten der Gerüste, deren
Standfläche nicht höher als 3,50 m über
dem Fußboden liegen sind gem. VOB Teil C, DIN 18 299 "Allgemeine
Regelungen für Bauleistungen
jeder Art" Ziffer 4.1, eine Nebenleistung, die nicht gesondert vergütet
wird.

Werden im Zuge der Abbrucharbeiten unbekannte Leitungen oder Kabel
angetroffen, sind die Leistungen
zu unterbrechen und die Bauleitung zu informieren.

Bestehen nach Ansicht des Auftragnehmers Bedenken über die statische
Belastung von abzubrechenden Bauteilen, ist umgehend die Bauleitung zu
informieren und die weitere Vorgehensweise abzustimmen.

## LV Grünes Klassenzimmer
Datum: 22.01.26

### 01 Baustellenbereich

#### 01.01 Baustelleneinrichtung

**01.01.0001 Baustelle einrichten, sämtl. LV-Abschnitte.**
Geräte, Werkzeuge und sonstige Betriebsmittel, die zur
vertragsgemäßen Durchführung der Bauleistungen
erforderlich sind, auf die Baustelle bringen,
bereitstellen und - soweit der Geräteeinsatz nicht
gesondert berechnet wird - betriebsfertig aufstellen
einschl. der dafür notwendigen Arbeiten.
Die erforderlichen festen Anlagen herstellen.
Unterkünfte, Werkstätten, Lagerschuppen und dgl.,
soweit erforderlich, antransportieren, aufbauen und
einrichten.
Strom-, Wasser-, Fernsprechanschluss sowie
Entsorgungseinrichtungen und dgl. für die Baustelle,
soweit erforderlich, herstellen. Der Bereich der
Baustelleneinrichtung ist zu umzäunen.
Bei Bedarf Zufahrtswege zur Baustelle sowie
Lagerplätze,
sonstige Platzbefestigungen und Wege im
Baustellenbereich
anlegen. Bei Bedarf zur Verminderung von
Staubemissionen Zufahrten zur Baustelle wässern.
Schachtabdeckungen, Straßenkappen u.ä. auf und entlang
der Zufahrten sichern bzw. bei Bedarf ersetzen.
Oberbodenarbeiten einschl. Beseitigen von Aufwuchs für
die Baustelleneinrichtung, soweit erforderlich,
ausführen.
Kosten für Vorhalten, Unterhalten und Betreiben der
Geräte,
Anlagen und Einrichtungen einschl. Mieten, Pacht,
Gebühren und dgl. werden nicht mit dieser Pauschale,
sondern mit den Einheitspreisen der betreffenden
Teilleistungen vergütet.
Soweit nicht für bestimmte Leistungen (z.B.
Bedarfsleistungen) für das Einrichten der Baustelle
gesonderte Positionen im LV enthalten sind, gilt die
Pauschale für alle Leistungen sämtlicher Abschnitte und
Gewerke des Leistungsverzeichnisses. Zufahrt zur
Baustelle herstellen wird gesondert vergütet.
Menge: 1,000 Psch

*Hinweis*
Vorbemerkung:

Nach Abschluss der Baumaßnahme ist der durch
Baumaschinen und Materiallagerung verdichtete Boden
durch geeignete
Maßnahmen wieder zu lockern.
Der AN hat sich die ordnungsgemäße Wiederherstellung
der von ihm bearbeiteten bzw. genutzten Flächen von den
entsprechenden Grundstückseigentümern
schriftlich bescheinigen zu lassen und dem AG
vorzulegen.
Vorstehende Leistungen sind in die nachfolgende
Position
einzukalkulieren.

**01.01.0002 Baustelle räumen, sämtl. LV-Abschnitte.**
Baustelle von allen Geräten, Anlagen, Einrichtungen und
dgl.
räumen.
Benutzte Flächen und Wege entsprechend dem
ursprünglichen Zustand unter Wahrung der
landschaftspflegerischen Belange ordnungsgemäß
herrichten.
Verunreinigungen beseitigen. Soweit nicht für bestimmte

Leistungen (z.B. Bedarfsleistungen) für das Räumen der

Baustelle gesonderte Positionen im Leistungsverzeichnis

enthalten sind, gilt die Pauschale für alle Leistungen
sämtlicher Abschnitte und Gewerke des
Leistungsverzeichnisses.
Menge: 1,000 Psch

*Hinweis*
Vorbemerkung:

Ein Versorgungsanschluss für Baustrom ist auf der
Baustelle nicht vorhanden.
Für das Heranführung der Elektroenergie hat sich der AN
mit dem örtlichen Energieversorgungsunternehmen
abzustimmen sowie eine vom zuständigen Netzbetreiber
zugelassene
Elektrofirma mit einzubinden.
Anfallende Kosten für Gebühren u. dgl. sind in den EP
der folgenden Position einzukalkulieren. Die Kosten für
Umbindung, Rückbau und erforderliche Erdarbeiten sind
mit dem EP der nachfolgenden Position ebenfalls
abgegolten.

**01.01.0003 Anschlussleitung Baustrom.**
Anschlussleitung zwischen dem Netz der öffentlichen
Ver- und Entsorgungsträger und der Übergabestelle auf
der Baustelle für Baustrom, nach Anweisung der
öffentlichen Ver- und Entsorgungsbetriebe, herstellen,
vorhalten und
beseitigen. Anschlusskosten werden nicht gesondert
vergütet.
Menge: 1,000 Psch

**01.01.0004 Beschaffenheit der Zuwegung vor Beginn dokumentieren**
Beweissicherung Zuwegung öffentlicher Bereich
durch einen öffentlich bestellten
Bausachverständigen durchführen.
Die Beschaffenheit der Zuwegung im öffentlichen Bereich
und der Baustellenzufahrt ist vor Beginn der
Bauarbeiten
und nach dem Baugeschehen zu dokumentieren
und der Bauleitung des AG zu übergeben.
Die Beseitigung von entstandenen Beschädigungen und
Verschmutzungen der vorhandenen Zuwegung
(öffentlichen Straßen) während der Bauzeit und nach
Beendigung
der Bauarbeiten durch den AN sind in die Positionen
"Baustelleneinrichtung und Beräumung "
einzukalkulieren,
Die tägliche Reinigung der Straßen wird gesondert
vergütet.
Menge: 1,000 Psch

**01.01.0005 Baustelleneinrichtungsplan liefern.**
Erstellung und Lieferung eines
Baustelleneinrichtungsplanes für die gesamte
Baumaßnahme. Der Baustelleneinrichtungsplan muss in
Abstimmung mit dem AG und der örtlichen Bauüberwachung
im Wesentlichen enthalten:
- bauzeitliche Zuwegungen (nach Erfordernis),
- Lagerflächen, Standorte von Geräten,
- Auflistung der auf der Baustelle vorhandenen Geräte
und Hilfsmittel.
Bei der Konzipierung des Planes sind die besonderen
örtlichen Gegebenheiten und Auflagen aus der
Plangenehmigung,
insbesondere der wasserrechtlichen und
naturschutzrechtlichen Genehmigung zu beachten. Keine
Lagerung von Kraftstoff, Schmierstoffen u.ä. Mittel.
Keine Betankung von Geräten im Baustellenbereich. Bei
wesentlichen Änderungen ist der
Baustelleneinrichtungsplan fortzuschreiben.
Ablieferung in 3-facher Ausfertigung auf Weißpapier und
1-fach digital im dxf- Format, dwg- Format und
pdf-Format.
Der Baustelleneinrichtungsplan gilt für alle Kapitel
dieses Leistungsverzeichnisses. Die Baumaßnahmen aller
Kapitel sind entsprechend im Baustelleneinrichtungsplan
zu berücksichtigen.
Menge: 1,000 Psch

**01.01.0006 Bautafel komplett mit Grundkonstruktion.**
Bautafel mit glatter Oberfläche, einschl.
Grundkonstruktion, Rahmen und Aussteifungen, sowie
Anstrich und Beschriftung (nach Angaben des AG)
liefern,
standsicher aufstellen, für die Dauer der vertraglichen
Ausführungsfrist vorhalten und wieder abbauen,
abtransportieren.
Abmessungen: Breite bis 0,75 m - Höhe bis 1,25 m (ohne
Grundkonstruktion).
Konkrete Abmessungen, Inhalt, Umfang und Schriftbild:
nach Angaben des AG.
Hintergrund: weiß, Schrift: schwarz, Logos: farbig.
Menge: 1,000 St

**01.01.0007 Bauzaun auf- und abbauen Zaunhöhe 2,0 m Betonstahlmatten**
Bauzaun nach Angaben des AG standsicher herstellen,
während der Bauzeit für Gesamtbauvorhaben auch der
Folgegewerke
vorhalten und unterhalten
sowie nach Beendigung der Bauzeit entfernen.
70 v.H. des Preises werden nach Aufstellung,
der Rest nach Entfernen des Bauzaunes vergütet.
Zaunhöhe über Gelände 2,0 m.
Zaun aus Betonstahlmatten.
Nutzungsdauer: 4 Wochen
Menge: 60,000 m

**01.01.0008 Bauzaun, Gebrauchsüberlassung**
Verlängerung der Gebrauchsüberlassung
des unter Position 01.01.0007 beschriebenen Bauzaunes
über die 4-wöchige Grundeinsatzzeit hinaus.
Gebrauchsüberlassung: 10 Wochen
Mengenermittlung: m x Wochen
Menge: 600,000 m/Wo

**01.01.0009 WC-Kabine, aufstellen + unterhalten**
WC-Kabine antransportieren, aufstellen, vorhalten,
unterhalten und nach Beendigung der Gesamtbaumaßnahme
beseitigen.
Die Nutzung ist für die am Bau beteiligten Firmen zu
gewährleisten und zu gestatten. Regelmäßige Ver- und
Entsorgung nach Erfordernis.
Grundeinsatzzeit: 4 Wochen
Menge: 1,000 St

**01.01.0010 WC-Kabine, Gebrauchsüberlassung**
Verlängerung der Gebrauchsüberlassung der unter
Position 01.01.0009 beschriebenen WC-Kabine über die
4-wöchige Grundeinsatzzeit hinaus.
Gebrauchsüberlassung: 10 Wochen
Mengenermittlung: St x Wochen
Menge: 10,000 StWo

**01.01.0011 Baubüro anfahren, aufstellen, vorhalten, beräumen.**
Bürocontainer für den AG anfahren und aufstellen.
Baubüro über die gesamte kalkulierte Bauzeit vorhalten.
Nach Beendigung der Bauzeit mit allen Einrichtungen
abbauen und abfahren.
Standplatz anlegen und herrichten.
Bürowagen mit einem Ablagetisch und einem
verschließbaren Akten-/Kleiderschrank, zzgl. 1 Tisch
für ca. 10 Personen mit Stühlen.
Elektrische Beleuchtung sowie Heizgelegenheit
einrichten.
Benutzte Fläche entsprechend dem ursprünglichen Zustand

herrichten, Verunreinigungen beseitigen.
70 v.H. der Pauschale werden nach Übernahme des
Bürowagens durch den AG, der Rest nach Erfüllung der
Leistung vergütet.
Bürowagen, 1 Arbeitsplatz. Bürofläche mindestens ca. 10
m2.
Aufstellfläche stellt AN zur Verfügung.
Menge: 1,000 St

**01.01.0012 Fotodokumentation**
Lieferung einer Fotodokumentation
in digitalisierter Form im JPEG-Format über den
gesamten Bauablauf mit Darstellung aller Bauteile und
Schichten die nach Fertigstellung nicht mehr sicht- und
prüfbar sind, sowie aller wichtigen Bauzustände.

Einschl. Beschreibung der Fotos mit Datumsangabe
anfertigen und dem Bauherrn mit den Bestandsunterlagen

in digitalisierter Form auf  Datenträger CD-ROM sowie
als Ausdruck in Papierform in einer Mappe übergeben.
Bildformat: 10 x 15 cm, farbig,
Anzahl ca. 40 Bilder
Menge: 1,000 Psch

#### 01.02 Baustellenzufahrt und Lagerflächen

**01.02.0001 Zufahrten und Lagerfläche unterhalten.**
Bauzeitliche Zuwegungen und BE-/Lagerflächen während
der Bauzeit vor- und unterhalten. Fehlstellen und
Schlaglöcher beseitigen. Zur Verminderung von
Staubemission nach Erfordernis regelmäßig wässern.
Menge: 1,000 Psch

**01.02.0002 Reinigung der öffentlichen Straßen.**
Beseitigung der vom AN verursachten Verschmutzungen der

genutzten öffentlichen Straßen infolge von Erdarbeiten
und Transporten während der Bauzeit im Bau- und
Zufahrtsbereich.
Ausführung täglich auf Anordnung des AG.
Anfallende Stoffe einer Verwertung n. Wahl des AN
zuführen.
Menge: 1,000 Psch

**01.02.0003 Geotextil 500 g/m2 liefern, verlegen.**
Geotextil entsprechend "Merkblatt für die Anwendung von
Geotextilien im Erdbau" verlegen.
Eignungsprüfungszeugnis vorlegen.
Eigenüberwachungsprüfungen durchführen.
Material = Geotextil aus Polyestergarnen 500 g/m2.
Für Lager- bzw. Kranstellfläche bei Anlieferung und
Montage
des WC-Containers.
Das Material ist mit Überlappung an den Stößen von
mind. 50 cm einzubauen.
Überlappungsverluste sind in den Einheitspreis
einzurechnen. Abgerechnet wird die abgedeckte Fläche
nach Aufmaß.
Angebotenes Fabrikat: Eintrag im
Bieterangabenverzeichnis.
Nach Beendigung der Bauarbeiten ist das Geotextil
aufzunehmen und einer Verwertung nach Wahl des AN
zuzuführen.
Menge: 150,000 m2

**01.02.0004 Mineralgemisch 0/45 einbauen, 30 cm.**
Einbau einer Schottertragschicht auf dem
vorbeschriebenen Geotextil. Mineral-Gemisch 0/45 mm.
Material liefern, einbauen und mit Nachweis verdichten,
mit  Ev2 = 100 MN/m2 auf der Oberfläche. Seitliche
Abböschung 1:1. Dicke der verdichteten Schicht: 30 cm.
Für Lager- bzw. Kranstellfläche bei Anlieferung und
Montage
des WC-Containers.
Abrechnung nach Aufmaß in der mittleren Einbaubreite.
Nach Beendigung der Bauarbeiten ist das Material
aufzunehmen und einer Verwertung nach Wahl des AN
zuzuführen.
Kranstellfläche: ca. 12,0 x 8,0 m.
Menge: 45,000 m3

**01.02.0005 Straßenbauplatten für Kranstellfläche.**
Verlegung von Straßenplatten, Beton, 3 m breit, zur
bedarfsweisen Stabilisierung der Kranstellfläche
bzw. Unterstützung der Pratzen in Abhängigkeit der
Witterungsverhältnisse, einschl. Liefern, Vorhalten der
Platten auf der Baustelle, Verlegen und Rückbau.
Für Lager- bzw. Kranstellfläche bei Anlieferung und
Montage
des WC-Containers.
Verwendetes Material bleibt in Besitz des AN.
Menge: 150,000 m2

#### 01.03 Bauvorbereitende Maßnahmen

**01.03.0001 Absteckungs- und Vermessungsarbeiten für das**
Absteckungs- und Vermessungsarbeiten für das
gesamte Los Grünes Klassenzimmer:
- Herstellen und Sichern von Lage- und Höhenfestpunkten
  durch Anschluss an das Festpunktnetz mittels
Polygonzug,
  einschl. Erstabsteckung der
- Überdachung
- WC-Container
- Bienenburg
- Wildkräutergarten
- Totholzhecke
- Totholzareal
- Vogelschutzhecke (2 Stück)
- Wegeverlauf Trampelpfad

Übergabe der Meßdaten an den Auftraggeber.
Beschaffung der Unterlagen Festpunktfeld.
- Planums- und Zwischenschichtabsteckung
- Deckenhöhenabsteckung
- Schnurdrahterstellung und Einmessung
  zur Bestätigung durch den Nutzer
- Absteckung für Kanal- und Rohrleitungsarbeiten
Es sind mindestens zwei, für den Zeitraum der
Gesamtmaßnahme dauerhaft zu sichernde, Höhenfestpunkte
herzustellen.

Absteckungsvermessung und Höhenfestpunkte durch ein
Vermessungsbüro herstellen.
Absteckriss an Bauleitung des AG übergeben.
Sicherungspunkte bis zum Bauende erhalten.
Herstellung von mind. zwei Höhenfestpunkten.
Beschaffung der Unterlagen Festpunktfeld.
Menge: 1,000 Psch

**01.03.0002 Schnurgerüst herstellen**
Erstellen des Schnurgerüstes für den Neubau, mit
Holzbohlen im Beisein des bereits gebundenen
Vermessungsingenieurs .
Bis zur Fertigstellung der Bodenplatte ist das
Schnurgerüst vorzuhalten, laufend zu überprüfen und
erst dann abzubauen.
Anfallendes Abbruchmaterial geht in Eigentum des AN
über.
Ausführung:
- WC-Container
- Überdachung Grünes Klassenzimmer
Menge: 1,000 Psch

**01.03.0003 Lichtraumprofilschnitt.**
Lichtraumprofilschnitt im Baustellenbereich
durchführen.
Äste erforderlichenfalls auf Astring absägen oder auf
Zugast
einkürzen. Abrechnung nach Anzahl bearbeiteter
Bäume/Sträucher. Höhe des lichten Raumes 4,00 m über
vorhandenem Weg. Breite des seitlichen
Sicherheitsraumes vom Rand des vorhandenen Weges 0,50
m. Schnittflächen über 3 bis 10 cm Durchmesser
vollflächig mit Wundbehandlungsstoff
versehen. Bei Schnittflächen über 10 cm Durchmesser
Wundbehandlungsstoff nur auf den Wundrand und das
angrenzende Splintholz (ca. 2 cm) auftragen. Gesamtes
Schnittgut dem Totholzareal des AN zuführen (siehe
Lageplan).
Der Umfang des Lichtraumprofilschnittes ist vor
Durchführung in Abstimmung mit dem AG bzw. dessen öBÜ
festzulegen.
Menge: 10,000 St

**01.03.0004 Baum fällen, DU bis 0,75 m, Verwertung.**
Baum fällen, höchstens 0,25 m über dem Erdboden
absägen.
Durchmesser bis 0,75 m. Gemessen wird der Durchmesser 1
m über dem Erdboden. Roden des Wurzelstockes wird
gesondert ausgeschrieben.
Stammholz geht in das Eigentum des AG über. Stammholz
schneiden.
Der Umfang der Baumfällung ist vor Durchführung in
Abstimmung mit dem AG bzw. dessen öBÜ festzulegen.
Gesamtes Astwerk und Stammholz dem Totholzareal
des AN zuführen (siehe Lageplan).
Menge: 3,000 St

**01.03.0005 Wurzelstock roden, DU bis 0,75 m, Verwertung.**
Wurzelstock roden. Abgerechnet wird der Durchmesser der
Schnittstelle des Wurzelstocks vor dem Roden.
Durchmesser bis 0,75 m.
Wurzellöcher unterhalb des Planums mit geeignetem Boden
verfüllen, Boden verdichten. Boden liefern.
Wurzelstöcke und Schlagabraum dem Totholzareal des AN
zuführen (siehe Lageplan).
Menge: 3,000 St

**01.03.0006 Baumschutz herstellen, Umf. bis 50 cm.**
Mantel mit Polsterung zum Schutz des Baumstammes vor
mechanischer Beschädigung herstellen und während der
Bauzeit unterhalten. Der Mantel darf den Baumstamm und
die Wurzel-anläufe nicht berühren. Der Stammumfang wird
1 m über
Geländeoberfläche gemessen. Stammumfang bis 50 cm.
Polsterung des Stammes nach Wahl des AN.
Mantel aus Brettern, 24 mm dick, lückenlos befestigen.

Mantelhöhe 2,0 m. Schutzmaterial nach Beendigung der
Bauarbeiten abbauen. Material von der Baustelle
entfernen und einer Verwertung n. Wahl des AN zuführen.
Menge: 5,000 St

**01.03.0007 Wurzelschutz mit Bohlen, D 40 mm.**
Schutz des Wurzelbereiches von Bäumen vor Druckschäden,

bei Überfahrten und Auflasten. Auflegen von
untereinander
verbundenen Bohlen, Dicke 40 mm. Material nach Bauende

aufnehmen und einer Verwertung n. Wahl des AN zuführen.
Arbeiten in Wurzelbereichen erfolgen unter Einhaltung
der DIN 18920 und RAS-LP 4.

Die  Position kommt nur auf Anweisung des AG zum
Einsatz!
Menge: 50,000 m2

#### 01.04 Stundenlohnarbeiten

*Hinweis*
Stundenlohnarbeiten:

Eventuelle Stundenlohnarbeiten sind nur auf besondere
Anordnung durch die Bauleitung auszuführen.
Stundenlohnnachweise sind umgehend nach Ausführung der
Arbeiten von der Bauleitung unterzeichnen
zu lassen.
Nur nachgewiesene Stundenlohnarbeiten werden zur
Abrechnung anerkannt.
Eventueller Materialverbrauch ist nachzuweisen und zu
ortsüblichen Preisen abzurechnen.

**01.04.0001 Stundenlohnarbeiten Poliere, Schachtmeister o. dgl.**
Stundenlohnarbeiten durch Arbeitskräfte auf Anordnung
des AG ausführen.
Der Verrechnungssatz für die jeweilige Arbeitskraft
umfasst sämtliche Aufwendungen, insbesondere den
tatsächlichen Lohn einschließlich vermögenswirksamer
Leistungen mit den
Zuschlägen für Gemeinkosten (Sozialkassenbeiträge,
Winterbauumlage und dgl.), sowie Lohn- bzw.
Gehaltsnebenkosten und Zuschläge für Überstunden.
Zuschläge für Sonntags- und Feiertagsarbeit werden
gesondert vergütet.
Poliere, Schachtmeister oder dgl.
Menge: 2,000 h

**01.04.0002 Stundenlohnarbeiten Spezialbaufacharbeiter (Berufsgruppe III)**
wie Position 01.04.0001 jedoch für:
Spezialbaufacharbeiter (Berufsgruppe III).
Menge: 2,000 h

**01.04.0003 Stundenlohnarbeiten Baufacharbeiter (Berufsgruppe V 1)**
wie Position 01.04.0001 jedoch für:
Baufacharbeiter (Berufsgruppe V 1).
Menge: 2,000 h

**01.04.0004 Stundenlohnarbeiten durch Baugeräte Bagger 0,4-1,0 m3**
Stundenlohnarbeiten durch Baugeräte auf Anordnung des
AG ausführen.
Der Verrechnungssatz für das jeweilige Gerät umfasst
sämtliche Aufwendungen für den Einsatz, insbesondere
Gerätevorhalte- und Betriebsstoffkosten sowie sämtliche
Zuschläge
einschließlich der Kosten für das Bedienungspersonal.
Der Verrechnungssatz gilt für das zum Zeitpunkt des
Abrufes
einsatzbereit auf der Baustelle befindliche Baugerät.
Vergütet werden die tatsächlich geleisteten
Arbeitsstunden.
Bagger über 0,4 bis 1,0 m3.
Menge: 2,000 h

**01.04.0005 Stundenlohnarbeiten durch Baugeräte Flächenrüttler 0,75-1,3 t**
wie Position 01.04.0004 jedoch für
Flächenrüttler (Rüttelverdichter) über 0,75-1,3 t.
Menge: 2,000 h

**01.04.0006 Stundenlohnarbeiten durch Lastkraftwagen 12 t Nutzlast**
wie Position 01.04.0004 jedoch für:
LKW-Kipper mit Allradantrieb, ca. 12 t Nutzlast.
Vergütet werden die tatsächlich geleisteten
Arbeitsstunden nach der tatsächlichen Nutzlast des
jeweiligen LKW (ohne Erhöhung der Nutzlaststufe für
Sonderfahrzeuge).
Menge: 2,000 h

### 02 Errichtung Bauwerk

#### 02.01 Erdarbeiten

**02.01.0001 Oberbodenabtrag zur Wiederverwendung, Dicke bis 20 cm**
Oberbodenabtrag zur Wiederverwendung, Dicke bis 20 cm
Oberboden Homogenbereich 1
ggf. einschließlich Vegetationsdecke abtragen,
Boden lagern in regelmäßig geformten Mieten locker
aufsetzen.
Dicke des Abtrages bis 20 cm.
Aushub für Gründung Überdachung und WC-Container
Abgerechnet wird nach Abtragsprofilen.
Fläche für die Mieten ist durch den AN bereitzustellen.
Menge: 80,000 m3

**02.01.0002 Oberbodenabtrag zur Entsorgung, Dicke bis 20 cm**
Oberbodenabtrag zur Entsorgung, Dicke bis 20 cm
Oberboden Homogenbereich 1
ggf. einschließlich Vegetationsdecke abtragen,
Boden von der Baustelle entfernen und einer
Wiederverwertung nach Wahl des AN zuführen.
Dicke des Abtrages bis 20 cm.
Aushub für Flächenbefestigung, Leitungsgräben,
Wegebefestigung
Abgerechnet wird nach Abtragsprofilen.
Menge: 50,000 m3

**02.01.0003 Boden bzw. Fels aus Abtragsbereichen lösen**
Boden bzw. Fels aus Abtragsbereichen lösen
vorhandenen geeignete Boden profilgerecht lösen, laden,

abtransportieren und zum Wiedereinbau
auf Zwischenlager des AN transportieren.
Fein- bis Mittelsand vereinzelt Ziegelbruch,
Homogenbereich A2
Materialwerte nach EBV = BM-0
Aushubtiefe: bis 1,00 m
Ausführung Bodenplatte WC Container
Abrechnung nach Abtragsprofilen.
Überschüssigen Boden nach Wahl des AN verwerten.
Verwertung nach Unterlagen des AG nachweisen.

Die Baugrubensohle ist mit einer schweren
Vibrationsplatte
durch 5 Übergänge fachgerecht nachzuverdichten.
Ein Verdichtungsgrad Dpr >/= 98% ist nachzuweisen.

Erdstoffbeprobung und Wiedereinbau werden gesondert
vergütet.
Menge: 13,000 m3

**02.01.0004 Filtervlies liefern und unter Kiesschicht verlegen**
Filtervlies liefern und unter Kiesschicht
Bodenplatte verlegen,
Überlappung von mind. 20 cm,
abgerechnet wird die verlegte Fläche ohne Überlappung.
Flächengewicht 200 g/m2, GRK 2,
wirksame Öffnungsweite 0,18 mm, kf-Wert 3x10-3 m/s
(bei 20 kPa).
Menge: 18,000 m2

**02.01.0005 Material als Baugrund (Bodenverbesserung) liefern, einbauen, verdichten. Kies-Sand-Gemisch**
Material als Baugrund (Bodenverbesserung) liefern,
einbauen
und verdichten.
Baugrube ''Bodenplatte`
Material = Kies-Sand-Gemisch.
Verdichten 'mind. 98 v. H., Einbau in Lagen von max. 30
cm.'
Abgerechnet wird nach Auftragsprofilen.
Menge: 5,000 m3

**02.01.0006 Planie der Kiesschicht**
Planie der vorbeschriebenen Kiesschicht.
Ausführung unmittelbar vor dem Einbringen der
Bodenplatte Fußboden
als planebene Fläche mit höchstens +/- 2 cm
Höhendifferenz.
Menge: 30,000 m2

**02.01.0007 Zulage Handschachtung.**
Boden für Baugruben im Bereich von Einbauten, Kabeln,
Leitungen u.dgl. in Handschachtung ausheben als Zulage.

Berechnet wird der Mehraufwand.
Abgerechnet werden die von Hand ausgehobenen
Grubenbereiche in allen Tiefen.
Menge: 5,000 m3

**02.01.0008 Leitungsgraben ausheben bis 1,50 m.**
Leitungsgraben für Kabelschutzrohre DN 50 u. DN 100
ausheben.
Bauteil: Stromkabel
Aushub zwischenlagern und  wiedereinbaufähigen Erdstoff

aufnehmen und lagenweise den Rohrgraben verfüllen,
in der Rohrleitungszone mit 97% DPr verdichten,
Verfüllmengen oberhalb der Rohrleitungszone
nach den Bestimmungen der ZTV A - StB 97 verdichten,
verdrängter Boden wird Eigentum des AN und ist
schadlos zu beseitigen.
Einschl. Warnband liefern und verlegen.
Aushubtiefe bis 1,50 m
Menge: 10,000 m

**02.01.0009 Boden der Gräben für Trinkwasserleitung bis da 75 ausheben, Aushubtiefe über 1,25 m bis 1,75 m**
Boden der Gräben für Trinkwasserleitung bis da 75
ausheben,
Aushubtiefe über 1,25 m bis 1,75 m

Boden der Gräben für TW-Leitung bis da 75 aus PE-HD,
profilgerecht für die Ausbildung der Gräben sowie der
Arbeitsraumbreiten nach DIN EN 1610 und DIN 4124
ausheben,
Aushub zur Lagerfläche des AN transportieren, lagern,
einschl. Verbau nach DIN 4124 und VBG 37 soweit
erforderlich, entspr. statischen konstruktiven
Erfordernissen herstellen, vorhalten und von der
Baustelle entfernen, nach  Wahl des AN.
Aufbruch der Oberflächenbefestigung wird gesondert
vergütet.
Handschachtungen im Bereich unterhalb von kreuzenden
Medien wird nicht gesondert vergütet und ist in den EP
einzurechnen,
Wiedereinbaufähigen Erdstoff am Lagerplatz des AN
aufnehmen und zur Einbaustelle transportieren,
lagenweise den Rohrgraben verfüllen,
in der Rohrleitungszone mit 97% DPr verdichten,
Verfüllmengen oberhalb der Rohrleitungszone
nach den Bestimmungen der ZTV A - StB 2012 verdichten,
Rückverfüllung bis Planum Verkehrsfläche bzw. Planum
Oberbodenandeckung.
verdrängter Boden ist einer Wiederverwendung oder einer

Wiederverwertung zuzuführen,
Aushubtiefe bis 1,75 m,
Bodenklasse 3 bis 4.
Menge: 10,000 m

**02.01.0010 Offene Wasserhaltung Rohrgraben Trinkwasserleitung**
Offene Wasserhaltung Rohrgraben Trinkwasserleitung

Offene Wasserhaltung zum Freihalten der langgestreckten
Baugrube nach Wahl des AN herstellen, vorhalten,
betreiben,
umsetzen innerhalb der Baugrube und abbauen.
Bauabschnitt:  Trinkwasserleitung
Erforderliche Erdarbeiten, Wasserfassungen,
Sohldränagen,
Zu- und Ableitungen, Probeläufe, Sandfänge, Reserveeinrichtungen (ausgenommen Notstromanlage) sowie
Umbauen
bzw. Umsetzen der Anlage entsprechend der vom AN
gewählten
Haltungslängen werden nicht gesondert berechnet.
Es sind geräuscharme Aggregate einzusetzen.
Vorfluter = örtliches Grabensystem, Entfernung ca. 50
m.
Entwässerungstiefe mind. 0,50 m unter Baugrubensohle.
Menge: 10,000 m

**02.01.0011 Kies als Füllkies zur Rohrleitungseinsandung und zur**
Kies als Füllkies zur Rohrleitungseinsandung und zur
Herstellung des Sandbesttes gem. Herstellervorschriften
bzw. DIN EN 1610 liefern und fachgerecht einbauen und
Verdichten. Körnung 0 - 4 mm, Verdichtung
lagenweise von Hand, Ausfüllen sämtlicher Hohlräume.
verfüllen bis mind. 10 cm über Rohrscheitel
Menge: 2,500 m3

**02.01.0012 Verdichtungsfähigen nichtbindigen Erdstoff als Bodenaustausch**
Verdichtungsfähigen nichtbindigen Erdstoff als
Bodenaustausch liefern, ausgetauschten Erdstoff am
Lagerplatz des AN laden und einer Wiederverwertung
zuführen. Aushub und Einbau werden über die jeweilige
Grabenposition vergütet.
Der Einbau von Austauscherdstoff erfolgt nur nach
vorheriger
Abstimmung mit der BOL und entsprechend des anstehenden
Baugrundes.
Grabentiefe bis 3,00m.
Menge: 5,000 m3

**02.01.0013 Feinplanum in der Leitungszone**
Feinplanum Leitungszone

Herstellen von Feinplanum in der Leitungszone +/- 2 cm.
Boden verdichten in der Rohrleitungszone mit 97 %.
Menge: 10,000 m2

**02.01.0014 Analyse des Baggergutes.**
Probennahme und Analyse des anstehenden Bodens bzw. des
Baugrubenaushubs nach LAGA TR 20 durch ein zugelassenes
Prüflabor. Abstimmung mit der zuständigen Abfallbehörde
zur Festlegung des Entsorgungsweges.
Zusammenstellen der Ergebnisse in Form eines Berichtes.
Auslieferung in
3-facher Ausfertigung auf Weißpapier und 1-fach digital
(pdf).
Menge: 2,000 St

**02.01.0015 Entsorgung Erdaushub, Z0 bis Z1.2.**
Bodenaushub einer Verwertung nach Wahl des AN zuführen.
Boden nach TR LAGA von über Z 0 bis einschließlich Z
1.2.
Abfallschlüsselnummer: 170504 Boden und Steine (nicht
schadstoffhaltiger
Abfall). In den Einheitpreis sind nur die
Entsorgungskosten aufzunehmen.
Der Aushub sowie die Bereitstellung zum Abtransport
werden über die entsprechende Aushubposition vergütet.
Menge: 15,000 t

**02.01.0016 Hinterfüllung mit zu lieferndem Boden.**
Erdstoff für Hinterfüllung der Baugrube für Auffüllung
des
Geländes zur höhenmäßigen Anpassung und Angleichung des
Bauwerks an das vorhandene Gelände mit zu lieferndem,
verdichtungsfähigem, nichtbindigem Erdstoff, (Z 0 nach
LAGA), Bodenklasse 3, lagenweise einbauen und
verdichten.
Verdichtung mit Dpr 100 % befahrener Bereich und 95 %
übriger Hinterfüllbereich. Abgerechnet wird nach
Aufmaß.

Die Position kommt nur auf Anweisung des AG zum
Einsatz!
Menge: 10,000 m3

**02.01.0017 Hinterfüllung mit zu lieferndem Boden, Transportweg bis 500 m**
Erdstoff für Hinterfüllung der bauseitigen Baugrube
für Auffüllung des Geländes zur höhenmäßigen Anpassung
und Angleichung des Bauwerks an das vorhandene Gelände
mit vorhandenem Erdstoff.
Erdstoff von Zwischenlagerplatz des AN aufnehmen,
zur bauseitigen Baugrube transportieren,
Transportweg bis 500 m, lagenweise einbauen und
verdichten.
Verdichtung mit Dpr 95 % Hinterfüllbereich.
Abgerechnet wird nach Aufmaß.
Menge: 13,000 m3

**02.01.0018 Oberboden des AG andecken Alle Flächen * Andeckung bis 20 cm**
Oberboden des AG profilgerecht andecken.
Abgerechnet werden die angedeckten Flächen.
Andeckung auf Böschungen, Seitenstreifen,
Trennstreifen, Mulden u.ä.
Dicke der Andeckung bis ca.20 cm.
Planum herstellen.
Menge: 52,000 m3

#### 02.02 Beton- und Stahlbetonarbeiten

*Hinweis*

**02.02.0001 Ortbeton C 8/10 als Sauberkeitsschicht unter Frostschürze**
Ortbeton unter Frostschürze als Sauberkeitsschicht
aus unbewehrtem Beton C8/10 liefern und einbauen,
einschl. Schalung herstellen.
Menge: 2,000 m3

**02.02.0002 Kunststoff-Noppenbahn liefern und einbauen**
Kunststoff-Noppenbahn unter Bodenplatte als
Sauberkeitsschicht,
Noppenbahn aus Polyethylen (zähelastisch, schlag-,
stoß-, bruchfest)
z.B. DELTA-MS, o.glw.
liefern und einbauen, einschl. aller erforderl.
Nebenarbeiten.
Menge: 17,000 m2

**02.02.0003 Bodenplatte aus bewehrtem Beton C 25/30, d = 22 cm einbauen**
Bodenplatte aus bewehrtem Beton C25/30 XC2, XF1, XA1,
WF
auf verdichtetem Untergrund herstellen. Oberfläche rauh
verrieben.
Einschl. Durchführung von Leerrohren.
Dicke der Bodenplatte: 20 cm einschl. Schalung,
Bewehrung und Lieferung von Leerrohren werden
gesondert vergütet.
Menge: 4,000 m3

**02.02.0004 Kabelleerrohr aus PE-HD als Schutzrohr**
Kabelleerrohr aus PE-HD, flexibel als Schutzrohr
DN 110, Länge ca. 2,00 m liefern und verlegen.
Lage nach Angabe der Bauleitung in Absprache
mit AG.
Rohrenden provisorisch verschließen,
einschl. Verschlußstopfen 2 St. je Leerrohr.
Menge: 2,000 St

**02.02.0005 Fundamente für Terrassenstützen herstellen, 50 x 50 x 80 cm**
Betonfundament 50 x 50 x 80 cm herstellen,
aus Beton C 25/30, XC2, XF1, XA1, WF
für Stützeneinbau der Überdachung
Fundament ausheben,
OK Fundament mindestens 14 cm unter OK Belag anlegen,
Grube mit Aushubmaterial wiederverfüllen und
verdichten, nicht benötigter Aushub ist zu
entsorgen.
Menge: 21,000 St

**02.02.0006 Fundamente für Terrassenstützen herstellen, 30 x 30 x 80 cm**
Betonfundament 30 x 30 x 80 cm herstellen,
aus Beton C 25/30, XC2, XF1, XA1, WF
für Stützeneinbau des Sichtschutzes
Fundament ausheben,
OK Fundament mindestens 14 cm unter OK Belag anlegen,
Grube mit Aushubmaterial wiederverfüllen und
verdichten, nicht benötigter Aushub ist zu
entsorgen.
Menge: 3,000 St

**02.02.0007 Betonstabstahl B500A**
Betonstahl entsprechend statischen und konstruktiven
Erfordernissen liefern und einbauen.
Bauteil = Bodenplatte
Stahlsorte B500A
Durchmesser = 8-20
Menge: 0,100 t

**02.02.0008 Betonstahlmatte B500**
Betonstahlmatte B500,
einschl. Unterstützungskörbe für
obere Bewehrungslagen
für Betonplatte
liefern, schneiden, biegen und verlegen.
Menge: 0,200 t

**02.02.0009 Unterstützungskörbe DBV-DT-12-B-L**
Unterstützungskörbe DBV-DT-12-B-L
für Bodenplatte liefern und einbauen.
Menge: 25,000 m

#### 02.03 Trinkwasser

**02.03.0001 Rohr 40 x 3,7, Polyethylen PAS 1075 Typ 1 oder 2, PE 100 RC, SDR 11, TW Verlegung im Rohrgraben.**
Rohr 40 x 3,7, Polyethylen PAS 1075 Typ 1 oder 2,
PE 100 RC, SDR 11, TW
liefern, auf einwandfreie Beschaffenheit prüfen,
höhen- und fluchtgerecht im Rohrgraben verlegen.
Rohrverbindungen:
spannungsfreie Heizelementstumpfschweißung.
Menge: 10,000 m

**02.03.0002 Warnband liefern und verlegen. TW-Leitung**
Warnband liefern und verlegen.
Farbe blau,
Aufschrift "Trinkwasser"
fürTW-Leitung, einschl. Ortungsdraht.
Menge: 10,000 m

**02.03.0003 Innendruckprüfung bis DN 100**
Innendruckprüfung nach DIN EN 805 / DVGW W 400-2
an Druckrohrleitungen für Wasser, PN 10, bis DN 100,
Wasser liefern und beseitigen, Druckprüfung mit
Druckschreiber, inbegriffen alle Nebenarbeiten.
Menge: 10,000 m

**02.03.0004 Druckrohrleitung für Trinkwasser spülen desinfiz. Rohr bis DN 100**
Druckrohrleitung für Trinkwasser vor Inbetriebnahme
spülen,
desinfizieren DVGW W 291,
einschl. Hygienenachweis von einem unabhängigem Labor,
Wasser liefern und beseitigen,
Rohr bis DN 100.

Die Hinweise des DVGW-Arbeitsblattes W 291
"Desinfektion von Wasserversorgungsanlagen" und
DVGW-Arbeitsblattes W 400-2 "Bau und Prüfung von
Wasserverteilungsanlagen" sind zu beachten und
einzuhalten. Aufgrund der Hygieneanweisung der LWG sind
für den Hygienenachweis folgende
Parameter zu untersuchen:
- Escherichia coli,
- Enterokokken,
- coliforme Bakterien,
- Koloniezahl bei 22°C,
- Koloniezahl bei 36°C,
- Pseudomonas aeruginosa.

Die Koloniezahlen sind nach Anlage 5 Teil I Buchstabe
d) Doppelbuchstabe bb) TrinkwV 2001 zu analysieren.
Menge: 10,000 m

#### 02.04 Abwasser

**02.04.0001 Abwasserleitungen aus PVC hart-Rohren DN 125**
Abwasserleitungen aus PVC hart-Rohren, mit Steckmuffen,
DIN 19 534,
mit Prüfzeichen, Muffe Form A,
DN 125, als Grundleitung,
Dichtung mit Dichtring DIN 19 534, einschl. Form- und
Verbindungsstücke, verlegen sinngemäß entsprechend
DIN 4033, Auflager auf vorhandenem, eingebrachtem Sand
oder Feinkies, auf Baugrubensohle für spätere Überschüttung, Grabentiefe bis 0,8 m.
Menge: 10,000 m

**02.04.0002 Bogen 45°, DN 125**
Bogen 45°,
für Abwasserleitung,
aus 'PVC-U, DIN 19534 ',
DN 125.
Menge: 8,000 St

**02.04.0003 Abzweig, DN 125**
Abzweig,
für Abwasserleitung,
aus 'PVC-U, DIN 19534 ',
DN 125
Menge: 2,000 St

**02.04.0004 Übergang, DN 125/160**
Übergang,
für Abwasserleitung,
aus 'PVC-U, DIN 19534 ',
DN 125/150..
Menge: 2,000 St

**02.04.0005 Druck- und Dichtheitsprüfung**
Druck- und Dichtheitsprüfung
an Grundleitungen DIN EN 1988, 1610 bzw. gem.
ATV-DCWK, in mehreren Abschnitten, Anzahl '1 St ',
Prüfmedium Wasser, einschl. Beseitigen des Wassers.
Wasser wird beigestellt.
Übergabe der Prüfprotokolle.
Menge: 10,000 m

#### 02.05 Regenwasser

**02.05.0001 Regenwasserleitung PVC-U-Rohr DN 100**
Regenentwässerungsleitung
aus PVC - U - Rohr DN 100
mit Steckmuffe und Lippendichtung DIN 19534
liefern an Standrohr (Dachentwässeung) anschließen
und mit Gefälle frostsicher bis Sickerschacht/-loch
verlegen,
erforderliche Erdarbeiten sind einzurechnen
einschl. Formstücke, Schachteinbindungen (1x)
bzw. Einbindung in Sickerloch (2x)
Menge: 3,000 m

**02.05.0002 Sickerschacht aus Betonschachtringen DIN 4034**
Sickerschacht aus Betonschachtringen DIN 4034
für Dachentwässerung Gebäude,
Abmessungen : Durchmesser innen 1000 mm
Gesamtbauhöhe 1000 mm,
liefern und einbauen einschl. der erforderlichen
Erdarbeiten,
Aushubtiefe für  Einbau Schachtringe  ab OK Gelände
1,50 m,
anfallenden Erdstoff beseitigen.

Einbringen der Filterschichten im verdichteten Zustand:
- 15 cm Sandschicht 0 - 4 mm
- mind. 25 cm Feinkies 4 - 8 mm
- mind. 80 cm Füllschicht aus Kies,
  Schotter oder Steinen 8 - 32 mm
mit einer ca. 30 cm dicken Oberbodenschicht
andecken und begrünen.

Ausführung: Regenentwässerung WC-Container
Menge: 1,000 St

**02.05.0003 Sickerloch für Dachentwässerung Überdachung,**
Sickerloch für Dachentwässerung Überdachung,
Durchm. 80 cm,
Aushubtiefe ab OK Gelände ca. 1.20 m,
anfallenden Erdstoff
beseitigen und mit
mind. 90 cm dicker Füllschicht
aus Kies, Schotter oder Steinen 8-32 mm
verfüllen und
mit einer ca. 30 cm dicken Oberbodenschicht
andecken.
Ausführung: Regenentwässerung Überdachung
Menge: 1,000 m3

#### 02.06 Elektroinstallation

**02.06.0001 Fundamenterder u.Anschlußfahnen,Rd Durchm.10m**
Fundamenterder aus feuerverzinktem Rundstahl,
Durchm. = 10 mm, als geschlossenen Ring auf die
untere Bewehrung legen ( Betondeckung mind. 5 cm ),
einschl. Hochziehen der Stähle als Anschlußfahnen
im Wandbereich, freies Ende 2 m, Anschlußfahnen während
der Bauzeit farblich kennzeichnen, um ein abschneiden
zu verhindern, Verbindung der überlappten Stöße durch
Längskehlschweißnähte 3 mm,
Bewertungsgruppe CK n. DIN 8563, T3
oder mit Verbindungsklammern verbinden.
Menge: 16,000 m

**02.06.0002 Prüfnachweis Fundamenterder**
Prüfnachweis Fundamenterder
Durchführung der Messung und Dokumentation
nach den Vorgaben der DIN 18014.
Einschl. Erstellung des Protokolls.
Menge: 1,000 St

#### 02.07 Gerüstarbeiten

**02.07.0001 Arbeits- und Schutzgerüst als Leergerüst auf- und abbauen, LK 3, W06**
Freistehendes Standgerüst als Leergerüst
längenorientiert,
nur oberste Gerüstlage ausgebildet
als Arbeits- und Schutzgerüst nach DIN EN 12811-1,
DIN 18451 und DIN 4420 den Richtlinien der VOB sowie
den Vorschriften der Bauberufsgenossenschaft liefern,
aufbauen, vorhalten und abbauen und abtransportieren.
Grundeinsatzzeit: 4 Wochen
Einschließlich Gebrauchsüberlassung
Gebrauchsüberlassung und Verwendungszweck für:
- Zimmerer- Dachdecker- und Bauklempnerarbeiten

Lastklasse 3 (gleichmäßig verteilte Last 2,0 kN/m²)
Breitenklasse W06
vertikaler Zugang mit jeweils einem Leiteraufgang auf
der Traufseite,

Die oberste Gerüstlage muss über Leitergänge sicher
zugänglich sein.
Das Setzen von Schrägstützen ist einzukalkulieren.
Eine Befestigung am Bauwerk ist nicht möglich.
Einschl. Gründungsarbeiten zum standsicheren Aufbau.
Das Gerüst ist rechtzeitig vor Beginn der Bauarbeiten
zu
stellen. Abbauen und Abtransportieren nach
Fertigstellung der Dachdecker- und Blitzschutzarbeiten
und Abnahme der Leistungen.
Menge: 145,000 m2

**02.07.0002 Arbeits- und Schutzgerüst als Leergerüst LK 3, W06 Gebrauchsüberlassung**
Verlängerung der Gebrauchsüberlassung
des unter Position 02.07.0001 beschriebenen
Arbeits- und Schutzgerüstes als Leergerüst
über die 4-wöchige Grundeinsatzzeit hinaus.
Gebrauchsüberlassung: 1 Woche
Mengenermittlung: m² x Wochen
Menge: 145,000 m2/W

#### 02.08 Zimmererarbeiten

*Hinweis*
Vorbemerkung für Zimmererarbeiten für die Herstellung
des Sichtschutzes an der WC-Anlage:

Bei der Auswahl der Holzprodukte ist auf die Verwendung
von Holz aus nachhaltiger, möglichst regionaler
bzw. mitteleuropäischer Forstwirtschaft zu achten.

Alle Holzverbindungen sind zimmermannsmäßig
auszuführen!

Sämtliche sichtbaren Hölzer sind vor dem Einbau 1 x mit
Holzschutzlasur (pigmentiert, Farbe n. Wahl des AG`s)
zu streichen.

Sämtliche neu einzubauende Hölzer sind entsprechend DIN
68800, T 1-3, Gefährdungsklasse 1,
insektenvorbeugend durch amtlich anerkannte Mittel zu
schützen.
Die Wandverkleidung erhält keinen Holzschutz

Der Holzschutz für das neue Holz ist in die
betreffenden Positionen mit einzurechnen und
wird nicht gesondert vergütet.

Erforderliche Bohrungen, Kleineisenteile und
Verbindungsmittel feu Zn sind in den betreffenden
Positionen mit
einzurechnen und werden nicht gesondert vergütet.

Sämtliche angegebenen Längen sind Grobschnittlängen und
vor Ort durch Aufmaß zu überprüfen!

Die vorgenannten Leistungen sind in die Einheitspreise
der entsprechenden Positionen einzurechnen, sofern in
den Einzelpositionen nichts anderes beschrieben ist.
Eine gesonderte Vergütung dieser Leistung erfolgt
nicht.

**02.08.0001 Pfostenanker für Terrassenstützen 140 mm**
H-Pfostenanker für Terrassenstützen
Gabelweite: 141 mm für 140 mm Pfosten
Länge: 800 mm Länge
Materialstärke: mind. 6 mm, feuerverzinkt
liefern und in Betonfundamente einbauen.
Menge: 3,000 St

**02.08.0002 Kantholz,sägerauh, für Sichtschutz als Bauholz liefern**
Vollholz,sägerauh, für Sichtschutz als Bauholz liefern
und verlegen.
Abbund gesondert
Vollholz C 24
Holzart: Nadelholz, S 10, Holzfeuchte <18%
Güteklasse: II
3 Stück Stütze Sichtschutz VH 140/140, Länge ca. 2,60 m

Einschließlich Holzschutz gemäß Vorbemerkungen
Menge: 0,200 m3

**02.08.0003 Bauholz abbinden, aufstellen und verlegen**
Bauholzholz der vorbeschriebenen Positionen
abbinden, aufstellen und verlegen,
einschl. Zuschnitt, Herstellen aller Anschlüsse,
Holzverbinder (BMF-Lochbleche), Verbindungsmittel
und Kleineisenteile.
Menge: 8,000 m

**02.08.0004 Sichtschutzbekleidung Holz waagerecht Profile: Rechteckleisten 24 x 45 mm**
Sichtschutzbekleidung Holz waagerecht
Profile: Rechteckleisten 24 x 45 mm
Stegbreite 20 mm
Holzart: Sibirische Lärche, unbehandelt, u/s
hobelfallend (70/30)
Befestigung: beidseitig an Holzstützen
Einschließlich Kleineisenteile und Befestigungsmaterial
Menge: 16,000 m2

#### 02.09 Dachabdichtungsarbeiten

**02.09.0001 Dachfläche reinigen**
Dachfläche reinigen
Lose Verunreinigungen entfernen.
Anfallendes Material vom Dach schaffen und
nach Wahl des AN entsorgen.
Menge: 125,000 m2

**02.09.0002 Kiesstreifen in Anschlussbereichen**
Kiesstreifen in Anschlussbereichen
Kies gemäß Vorgaben FLL-Dachbegrünungsrichtlinie zur
Schaffung vegetationsfreier Abstandsflächen liefern und
in allen Anschlussbereichen (Dachrand, Wand, Dachentwässerung, Lichtkuppel, sonstige Durchdringungen) in
loser Schüttung aufbringen und gleichmäßig verteilen.
Schichtdicke: 5 cm
Streifenbreite: 50 cm
Menge: 32,000 m2

**02.09.0003 Schutz-, Drän- und Filterelement lose verlegt**
Schutz-, Drän- und Filterelement lose verlegt
Schutz-, Drän- und Filterschicht für Dachbegrünung
aus Polypropylen-Dränkern, beidseitig vlieskaschiert.
Leistungs- und Funktionsanforderungen:
- Flächengewicht: 550 g/qm
- Elementhöhe: 20 mm
- Abmessung: 1,0 x 50,0 m
- Elermentdicke bei Druckbelastung:
 19,9 mm dick bei 2 kPa Belastung
 14,4 mm dick bei 5 kPa Belastung
 9,0 mm dick bei 10 kPa Belastung
- Wasserableitvermögen in der Ebene
 0,19 l/ms (Gefälle 1%) bei 5 kPa Belastung
 0,12 l/ms (Gefälle 2%) bei 5 kPa Belastung
 0,12 l/ms (Gefälle 1%) bei 10 kPa Belastung
 0,20 l/ms (Gefälle 2%) bei 10 kPa Belastung
liefern und auf dem Untergrund stumpf gestoßen lose
verlegen. Längsnaht oben und unten mit den
überlappenden Vliesstreifen schließen.
Menge: 125,000 m2

**02.09.0004 Vegetationstragschicht Extensiv-Substrat Mehrschichtig max. 1250 kg/cbm**
Vegetationstragschicht Extensiv-Substrat
Mehrschichtig max. 1250 kg/cbm

Mineralisches Schüttstoffgemisch aus Lava,
Blähschiefer, Blähton und Bims, mit geringen
Anteilen organischer Substanz, für mehrschichtige
Extensivbegrünungen, nach FLL-Dachbegrünungsrichtlinie
geprüft.
Vegetationstechnische Eigenschaften:
- maximale Wasserkapazität (WK): 39,2 Vol.-%
- Luftgehalt bei maximaler Wasserkapazität: 26,2 Vol.-%
- Gesamtporenvolumen: 65,4 Vol.-%
- Wasserdurchlässigkeit: 25 mm/min
- pH-Wert: 7,4
- Salzgehalt: 0,6 g/l
- Gehalt an organischer Substanz: 38,7 g/l
- Volumengewicht:
 trocken: ca. 790 - 840 kg/cbm
wassergesättigt: ca. 1190 - 1240 kg/cbm
liefern, in loser Schüttung aufbringen und gleichmäßig
verteilen.

Schichtdicke: 10 cm

Hinweis:
Einbaugenauigkeit: +/- 1,5 cm
Verdichtungsfaktor für Transport und Einbau: ca. 20 %
Die Abrechnung erfolgt lt. Nachweis Lieferscheine und
ist auf Bedarf vorzulegen.
Menge: 125,000 m2

**02.09.0005 Fertigstellungspflege Extensivbegrünung**
Fertigstellungspflege Extensivbegrünung
Fertigstellungspflege Extensivbegrünung Pflege der
Extensivbegrünung: bis zur Erreichung eines
abnahmefähigen Zustandes in Anlehnung an die
FLL-Richtlinien für Dachbegrünungen
(jeweils neueste Ausgabe).

Pflegemaßnahmen
- Entfernung von nicht tolerierbarem
 Fremdaufwuchs
- Nachsaat von Kahlstellen
- Düngung, Wässern bei Bedarf
- Freihalten der technischer Einrichtungen sowie des
Kiesstreifens von funktionsbeeinträchtigendem Bewuchs
2 Pflegegänge pro Jahr, bzw. mind. ein
Pflege- und ein Kontrollgang
Menge: 125,000 m2

**02.09.0006 Entwicklungs- und Unterhaltungspflege Extensivbegrünung**
Entwicklungs- und Unterhaltungspflege Extensivbegrünung
Pflege der Extensivbegrünung nach Abschluss der
Fertigstellungspflege in Anlehnung an die
FLL-Dachbegrünungsrichtlinie.
Empfohlene Anzahl der Pflegegänge: 2 pro Jahr.
Abrechnung pro Pflegegang.
Menge: 125,000 m2

**02.09.0007 Vegetation Samenmischung**
Vegetation Samenmischung
Samenmischung Kraut-Sedum für naturnahe Trockenstandorte. Säfertige
Mischung inkl. Samenhaftkleber und
organischer Basisnahrung liefern, fachgerecht ausbringen.
Vegetationscharakter: wilde Wiese
Verbrauchsmenge: 100 g/qm
Menge: 125,000 m2

#### 02.10 Bauklempnerarbeiten

**02.10.0001 Fallrohrbogen DN 60, 60°**
Fallrohrbogen DN 60, 60° aus Zinkblech
passend zu vorbeschriebenem Fallrohr
liefern und einbauen.
Menge: 2,000 St

**02.10.0002 Schrägrohr DN 60**
Schrägrohr DN 60 an vorbeschriebenen
Fallrohrbögen befestigen,
Länge 1 m
Menge: 2,000 St

#### 02.11 Pflaster- und Wegebauarbeiten

**02.11.0001 Erschwernisse für Arbeiten unterhalb der Terrassenüberdachung**
Erschwernisse für Arbeiten unterhalb der Überdachung
einzurechnen sind die anteiligen Handarbeiten
und die eingeschränkte Zufahrt für Baumaschinen im
Bereich unterhalb der Überdachung
einschl. vorhandener Stützen

Die Psch ist einzurechnen für alle nachfolgenden
Leistungen,
z.B. bei den Abbruchleistungen,
Erdarbeiten, Herstellung von Tragschichten und bei der

Herstellung von Pflaster und Borden.
Menge: 1,000 psch

**02.11.0002 Planum befestigte Fläche**
Planum für die befestigte Fläche auf Sollhöhe
profilieren und verdichten.
Max. Abweichung von der Sollhöhe +3/-3 cm.
Verformungsmodul der profilierten Unterlage mindestens
45 MPa.
Menge: 375,000 m2

**02.11.0003 Schottertragschicht D= 25 cm herstellen**
Schottertragschicht D= 25 cm herstellen
in Verkehrsflächen für Geh-/Radweg ohne Fertiger
Baustoffgemisch 0/45.
Verdichtungsgrad/ Verformungsmodul '
Ev2 auf der Oberfläche mind. 120 MPa'
Unterlage auf Sollhöhe profilieren und verdichten.
Einbaudicke 25 cm, profilgerecht nach Unterlage des AG.
Baustoffgemisch aus natürlichen Gesteinskörnungen,
RC-Material ist möglich.
Einbau zwischen Bordanlagen.
Abgerechnet wird nach Auftragsprofilen.
Menge: 95,000 m3

**02.11.0004 Randeinfassung herstellen**
Wegbegrenzung durch eingesetzten Flachstahl
der Größe 6x200mm als Randabschluss des Schotterweges.

Oberkante Flachstahl bis ca. 20 mm über der Wegedecke
einbringen.
Einschließlich Lieferung und Montage von Moniereisen,
Einzellänge 60 cm an Flachstahl anschweißen,
Abstand 100 cm,
Werkstoff S235 JR
Abgerechnet wird nach lfm.
Menge: 90,000 m

**02.11.0005 Brechsand-Splitt-Gemisch 0/11 liefern und als Abdeckung auf der vorbeschriebenen Schottertragschicht herstellen,**
Brechsand-Splitt-Gemisch 0/11 liefern und als Abdeckung
auf der vorbeschriebenen Schottertragschicht
herstellen,
profilgerecht ausgleichen und einschlämmen.
Material = Brechsand-Splitt-Gemisch 0/11
Baustoffgemisch aus natürlichen Gesteinskörnungen
Schichtdicke im eingebauten Zustand 5 cm.
Abgerechnet wird nach Aufmaß.
Menge: 375,000 m2

**02.11.0006 Schuhabstreifer 100cm x 50cm liefern und einbauen**
Schuhabstreifer 100cm x 50cm liefern und einbauen
bestehend aus Bodenwanne Polymerbeton mit
Ablauföffnung,
Kantenschutz, Stahl verzinkt und einliegendem
Maschenrost (Maschenweite 9/31mm), Stahl verzinkt.
Einbau in Unterbeton C 12/15 d = 20cm.
einschl. Kunststoffrohr geschlitzt DN 100
Vollsickerrohr.
Material = Verbundrohre (innen glatt, aussen gewellt)
aus PE-HD Form D nach DIN E 4262 Teil 1.zur Ableitung
anfallenden Niederschlagswassers, Länge bis ca. 3 m und
Sickerpackung Abmessung 1,0mx1,0mx1,0m mind. aus
Waschkies, Körnung 16 - 32 mm,. Sickerpackung allseitig
mit Geotextil ummanteln.
Erdarbeiten werden nicht gesondert vergütet.
Verdrängte Erdstoffe einer Wiederverwendung zuführen.
Ausführung: vor Türen der WC-Anlage
Menge: 2,000 St

**02.11.0007 Bordsteine gerade aus Beton setzen.**
Hochbord HB 100x300 mm aus Beton setzen. Gerader Stein.
Rückenstütze 'Beton C 20/25 herstellen, bis 10 cm unter
OF Bordstein, 15 cm breit'
Fundamentbeton 'C 20/25, 20 cm dick herstellen einschl.
aller Erdarbeiten und Hinterfüllungen. Bettung aus
Kiessand herstellen.'
Einschl. Steine schneiden.
Menge: 10,000 m

**02.11.0008 Betonsteinpflaster herstellen.**
Ausführung WC-Container  / Sichtschutz.
Betonpflastersteine DIN 18 501-80 (100/200/80 mm), mit
Fase.
Farbe = grau.
Steine im Läuferverband verlegen, quer zum Bord,
Bettungsmaterial = Brechsand-Splitt-Gemisch 0/4, Dicke
im eingebauten Zustand 4cm.
Fugenmaterial = Brechsand 0/4.
In den Einheitspreis ist das Anschließen von Flächen an
Rundungen, Schrägen und Aussparungen einzurechnen
(Steine schneiden).
Abgerechnet wird n. Aufmaß.
Menge: 6,000 m2

**02.11.0009 Anti-Unkrautvlies verlegen**
Anti-Unkrautvlies liefern und verlegen.
Vlies gegen Unkraut aus Polyprpylen mit besonderen
Fasereigenschaften für eine gute Bodenbelüftung
und einen schnellen Wasserabfluss.
Abgerechnet wird die abgedeckte Fläche,
Überlappungsverluste sind einzurechnen und
werden nicht gesondert vergütet.
Einbau in Teilflächen unter der Kiesschicht
zwischen Tiefbord und angrenzenden Gebäuden.
Gewicht 150 g/m2.
Menge: 205,000 m2

**02.11.0010 Rindenmulch liefern**
Rindenmulch liefern.
Rindenmulch = RMZ mittel.
Rindenmulch mit dem RAL-Gütezeichen "Rinde für
Pflanzenbau" (RAL-GZ-250/1).
Nachweis mit Prüfprotokoll der Gütesicherung vor Einbau
des Materials vorlegen und für die Gesamtmenge anhand
der Lieferscheine nachweisen.
Menge: 20,500 m3

**02.11.0011 Fläche mulchen**
Fläche gleichmäßig dick mulchen.
Neigung flach
Fläche 'Trampelpfad'
Mulch = Nadelholzrinde 10/80 mm.
Mulchschicht = 10 cm dick.
Menge: 205,000 m2

**02.11.0012 Freien Auslauf der Regenfallrohre DN 110 herstellen**
Freien Auslauf der Regenfallrohre DN 110 herstellen
in die Entwässerungsmulde. Der Auslaufbereich ist mit
Betonsteinen DIN 18 501 Größe ca. 163/163/80 mm, ohne
Fase. zweischichtig mit Natursteinvorsatz
Farbe: anthrazit ca. 3-5 Stück, auf einer Länge bis ca.
3,0m zu befestigen, einschließlich der hierfür
erforderlichen Erdarbeiten.
Bettung aus Beton C 12/15 20cm dick herstellen.
Fugen mit Pflasterfugenmörtel, wasserundurchlässig,
Druckfestigkeit 50N/mm² auf der gesamten Steinhöhe
vergießen.
Menge: 2,000 St

#### 02.12 Ausstattung

**02.12.0001 Bienenburg**
Bienenburg herstellen
Das Grundmaß der Bienenburg beträgt
7 Meter
bestehend aus:

20 lfd.m entrindete Stammabschnitte Robinie,
Durchmesser 15-30 cm liefern und auf Einzellängen
zwischen 0,75 - 2,10 m vor Ort zusägen
Einzelabschnitte in zwei Reihen in 80 cm Tiefe
einbringen,
verdrängter Erdstoff ist zu entsorgen.

6 Tonnen Feldsteine Durchmesser bis 30 cm
liefern und lagenweise verlegen

2 Tonnen Feldsteine Durchmesser 2-4 cm
liefern und Verschließen der Spalten
bei o.g. Feldsteinen (d=30 cm)

1m³ Recyclingmaterial Mauerbruch
Durchmesser 2-4 cm liefern und
liefern und in einer Schichtdicke von 5 cm einbauen

20 Tonnen strukturreiches Erdmaterial /
sandigen Boden liefern und lagenweise einbauen

3 Tonnen Feinsand
liefern und lagenweise einbauen

1 Stück Schalbrett 1,20 x 0,80 m
liefern und Lehmwand mit nachfolgenden
Materialien herstellen und einbauen

10 Stck. 1 Reihe hartgebrannte Ziegelsteine/ Hohlziegel
[120 x 250 x 80 mm] (Feuchtigkeitsschutz)

1,8 Tonnen Naturlehm (bevorzugt)/ Baulehm für
Wandgröße:
1,2 m breit, ca. 30 cm tief, Wasser,
Stroh/Heu/Tierhaare, stabile Verschalung
(z. B. handelsübliche Schalbretter)

12-18 Stck. Tonröhren für 3-4 Reihen, ca. 10 cm Ø,
entweder
vor dem Einbauen oder danach mit
Schilfhalmen/ Stängeln vom Staudenknöterich
befüllen

1,0-1,2*30-50 cm Regenschutz als oberer Abschluss der
Lehmwand: flache Steine, Dachziegel oder
Holz
Menge: 1,000 St

### 03 Landschaftspflegearbeiten

#### 03.01 Pflanzarbeiten

**03.01.0001 Vegetationsfläche vorbereiten Kreuzweise fräsen 30 cm tief**
Vegetationsfläche mit einer Neigung flacher als 1:4,
zu Ansaat, zur Bepflanzung oder landwirtschaftlichen
Nutzung vorbereiten. Boden lockern, Rand- und
Restflächen
ggf. von Hand bearbeiten.
Fläche: Gehölze, Vogelschutzhecke, Bienenburg,
Wildkräutergarten
Boden kreuzweise fräsen.
Lockerungstiefe ca. 30 cm.
Menge: 130,000 m2

**03.01.0002 Pflanzstellen kennzeichnen Markierung erhalten**
Pflanzstellen im Gelände nach Lageplan, getrennt nach
Hochstämmen, Heistern und Pflanzeinheiten, mit unterschiedlichen Pfählen deutlich sichtbar kennzeichnen.
Markierung der Pflanzeinheiten bis zur Abnahme
erhalten.
Menge: 1,000 Psch

**03.01.0003 Einschlagplatz f. Gehölze einricht . Wild-/hundes. einfrieden * Fläche des AN**
Einschlagplatz für Gehölze einrichten, unterhalten und
nach Abschluß der Arbeiten räumen.
Platz wild- und hundesicher einfrieden.
Fläche stellt AN.
Menge: 1,000 Psch

**03.01.0004 Gehölze mit Ballen einschlagen Hochst./Solitärg.**
Gehölze mit Ballen oder Container übersichtlich, nach
Arten und Größen getrennt, einschlagen.Ballen/Container
allseitig mit lockerem Boden oder Mulchstoff umgeben.
Gehölze im Einschlag feucht halten. Liefern der Gehölze
wird gesondert vergütet.
Gehölze = Hochstämme und Solitärgehölze.
Menge: 36,000 St

**03.01.0005 Tilia cordata (Winterlinde) liefern**
Tilia cordata (Winterlinde) liefern
Pflanzqualität H 3xv mDb (StU 12-14)
Vorkommensgebiet 2.1 Ostdeutsches Tiefland
Menge: 1,000 St

**03.01.0006 Malus domesticus (Apfel) - Sorte: Goldparmäne liefern.**
Malus domesticus (Apfel) - Sorte: Goldparmäne liefern.
Pflanzqualität H 3xv mDb (StU 12-14)
Vorkommensgebiet 2.1 Ostdeutsches Tiefland
Menge: 1,000 St

**03.01.0007 Malus domesticus (Apfel) - Sorte: Weißer Klarapfel liefern.**
Malus domesticus (Apfel) - Sorte: Klarapfel liefern.
Pflanzqualität H 3xv mDb (StU 12-14)
Vorkommensgebiet 2.1 Ostdeutsches Tiefland
Menge: 1,000 St

**03.01.0008 Malus domesticus (Apfel) - Sorte: Gravensteiner liefern.**
Malus domesticus (Apfel) - Sorte: Gravensteiner
liefern.
Pflanzqualität H 3xv mDb (StU 12-14)
Vorkommensgebiet 2.1 Ostdeutsches Tiefland
Menge: 1,000 St

**03.01.0009 Malus sylvestris (Wildapfel) liefern**
Malus sylvestris (Wildapfel) liefern
Pflanzqualität: vStr oB 3Tr 60-100 cm
Vorkommensgebiet 2.1 Ostdeutsches Tiefland
Menge: 8,000 St

**03.01.0010 Pyrus pyraster (Wildbirne) liefern**
Pyrus pyraster (Wildbirne) liefern
Pflanzqualität: vStr oB 3Tr 60-100 cm
Vorkommensgebiet 2.1 Ostdeutsches Tiefland
Menge: 8,000 St

**03.01.0011 Ribes nigrum (Schwarze Johannisbeere) liefern**
Ribes nigrum (Schwarze Johannisbeere) liefern
Pflanzqualität: vStr oB 3Tr 60-100 cm
Vorkommensgebiet 2.1 Ostdeutsches Tiefland
Menge: 8,000 St

**03.01.0012 Ribes rubrum (Rote Johannisbeere) liefern**
Ribes rubrum (Rote Johannisbeere) liefern
Pflanzqualität: vStr oB 3Tr 60-100 cm
Vorkommensgebiet 2.1 Ostdeutsches Tiefland
Menge: 8,000 St

**03.01.0013 Mineralischen Stoff zur Bodenverbesserung liefern. Perligran G**
Mineralischen Stoff zur Bodenverbesserung liefern.
Perligran G, 0 - 6 mm, Trockenwichte 90 kg/m3
Lieferform = 200 l - Säcke''
oder anderes Produkt mit gleicher Zusammensetzung
Menge: 0,500 m3

**03.01.0014 Organischen Stoff, zur Bodenverbesserung liefern.**
Organischen Stoff, zur Bodenverbesserung aufbereitet,
streufähig liefern.
Humusstoff, organische Substanz mind. 50 Gew.-v.H.i.Tr.
''Lieferform = lose.
Abgerechnet wird nach Aufmaß auf dem
Fahrzeug auf der Baustelle.
Menge: 0,500 m3

**03.01.0015 Mineraldünger liefern NPK-Dünger**
Mineraldünger (mineralisch oder synthetisch) liefern.
NPK-Dünger, chloridfrei.
Dünger 'N-P-K-Dünger umhüllt, 14 % N, 7 % P2O5, 14,5 %
K2O'
Menge: 1,500 kg

**03.01.0016 Ungeeigneten Boden beseitigen**
Ungeeigneten Boden; bei der Herstellung von Pflanzgruben und Pflanzlöchern angefallen, aufnehmen.
Abgerechnet wird nach Aufmaß auf dem Fahrzeug auf der
Baustelle.
Material entfernen und einer zugelassenen
Verwertungsanlage
nach Wahl des AN zuführen. Boden AS 200202.
Menge: 1,000 m3

*Hinweis*
Die Pflanzarbeiten erfolgen nach DIN 18916 und gemäß
Lageplan bzw. nach Angabe der örtlichen
Bauüberwachung und beinhaltet die folgenden Leistungen:

Das Abstecken aller Pflanzen-Standorte gehört zum
Leistungsumfang und wird nicht gesondert vergütet.
Eventuell notwendig werdende Standort-Korrekturen
berechtigen keine Mehrforderungen.

Der Leistungsumfang der Pflanzarbeiten beinhaltet:
- Abladen der Pflanzen einschließlich Zwischentransport
  zum Pflanzstandort, sowie die erforderlichen
  Erdarbeiten,
- Öffnung der Draht- bzw. Juteballen und das
  Herunterrollen bis zum Boden der Pflanzgrube
- Herstellung der Gießränder, den Gehölzschnitt sowie
  das Anwässern.

Pflanzen, die nicht sofort eingepflanzt werden können,
sind schattig zu lagern, anzufeuchten und abzudecken.
Pflanzen, die nicht am selben Tag gepflanzt werden,
sind einzuschlagen, feucht zu halten und vor direkter
Sonneneinstrahlung zu schützen (incl. aller
erforderlicher Erdarbeiten).

Die Abnahme der ausgeführten Leistungen ist beim AG
schriftlich zu beantragen. Alle bei der Abnahme
festgestellten Mängel sind innerhalb der im
Abnahmeprotokoll festgelegten Frist ohne Berechnung zu
beseitigen.
Die Garantiezeit beginnt am Tag der Feststellung der
mängelfreien Fertigstellung. Auf eine förmliche Abnahme

wird ausdrücklich bestanden.

Die Lieferung der Dünger und Bodenverbesserungsmittel
bedarf der besonderen Zustimmung der örtlichen
Bauüberwachung. Als Liefernachweis sind die
Original-Lieferscheine der örtlichen Bauüberwachung zu

übergeben.

**03.01.0017 Hochstamm pflanzen H. 14-18,Sol.m.B. * 80x80x60 cm Bodenverb.gesond.**
Hochstamm, Alleebaum, Stammbusch oder Solitär pflanzen.
Pflanzschnitt durchführen. Pflanzloch herstellen.
Gießrand entsprechend Pflanzlochgröße anlegen.
Brauchbaren Boden wieder einbauen. Gehölz liefern wird
gesondert vergütet.
Gehölz = Hochstamm/Stammbusch, Stammumfang über 12 bis
14 cm, Solitär mit Ballen/Container.
Pflanzloch 80 x 80 x 60 cm.
Bodenverbesserungsstoffe nach Unterlagen des AG mit dem
brauchbaren Boden vermischen. Bodenverbesserungsstoffe
werden gesondert vergütet.
Überschüssigen Boden 'entfernen und einer zugelassenen
Verwertungsanlage nach Wahl des AN zuführen. AS 200202'
Menge: 36,000 St

**03.01.0018 Baumverankerung (Pfahlbock) herst . Dreibock * L=2,5 m,DU 8-10cm Bunt geschält * Querholz halbrund 1 Bindung/Pfahl**
Baumverankerung als Pfahlbock herstellen. Pfähle gekegelt und gespitzt, standfest einschlagen.
Pfahlbock mit drei Pfählen.
Pfahllänge 2,5 m, Zopfdurchmesser 8 bis 10 cm.
Pfahl aus Nadelholz bunt geschält.
Pfahlzöpfe durch Querhölzer seitlich verbinden, Pfahlverbindung = Halbrundholz geschält, DU = 50 mm.
Eine Bindung je Pfahl.
Bindung 'Baumbindegurt, Breite 50 mm'
Menge: 4,000 St

**03.01.0019 Rindenschutz herstellen StU bis 20 cm * Höhe - 2 m Stammschutzfarbe nach Voranstrich**
Schutz der Rinde an Stamm und Hauptästen von
Hochstämmen
gegen Verdunstung und Sonneneinwirkung herstellen.
Stammumfang über 18 cm bis 20 cm.
Arbeitshöhe bis 2 m.

1. Stamm mit Schleifvlies oder Spezialdrahtbürste
reinigen
und mit dem Voranstrich satt streichen.
2. Rindenschutz durch Anstrich mehrjährig (>= 5 Jahre)
haftender
Stammschutzfarbe (weiß),
deckend vom Stammfuß bis in die Hauptäste anlegen.
nicht auf gefrorenes oder nasses Holz streichen.
Menge: 4,000 St

**03.01.0020 Pflanzscheibe mulchen Pflanzsch. DU 90 10 cm dick**
Pflanzscheibe von Gehölz gleichmäßig dick mulchen.
Pflanzscheibengröße, Durchmesser = 90 cm.
Mulch 'Nadelholzrinde 20/80 nach RAL GZ 250'
Mulchschicht = 10 cm dick.
Menge: 4,000 St

**03.01.0021 Pflanzscheibe mulchen Pflanzsch. DU 50 10 cm dick**
Pflanzscheibe von Gehölz gleichmäßig dick mulchen.
Pflanzscheibengröße, Durchmesser = 50 cm.
Mulch 'Nadelholzrinde 20/80 nach RAL GZ 250'
Mulchschicht = 10 cm dick.
Menge: 32,000 St

**03.01.0022 Verbiss-/ Fegeschutz herstellen Drahthose m. H. * Höhe = 1,5 m Vorr. a.Baumpfahl**
Schutzvorrichtung an Gehölz gegen Verbiss- und Fegeschäden durch Wild herstellen.
Vorrichtung = Drahthose mit Haltestab, Durchmesser
mind. 30 cm, aus Maschendraht, Sechseckgeflecht, Ma-
schenweite 25 mm.
Höhe = 1,50 m.
Vorrichtung eingraben und am vorhandenen Baumpfahl befestigen.
Menge: 4,000 St

**03.01.0023 Verbissschutzzaun herstellen Abst. 150/40-130 * Gefl. eingraben. Höhe 1,2 m * Pfahl Nadelholz Pf. 1,3m, d 4-6 * Pfahlabstand 2 m**
Verbissschutzzaun aus Drahtgeflecht als Verbissschutz
von Gehölzflächen herstellen. Eckpunkte mit Querverstrebungen verstärken.
Knotengeflecht, Senkrechtdrähte Abstand 150 mm, Waagerechtdrähte Abstand 40 bis 130 mm, Drahtdicke 2 mm.
Drahtgeflecht 20 cm in den Boden einlassen.
Höhe des Drahtgeflechts 1,20 m.
Pfahl aus Nadelholz, buntgeschält.
Pfahllänge 1,30 m, Durchmesser 4 bis 6 cm.
Pfahlabstand 2,00 m.
Menge: 32,000 m

**03.01.0024 Splintkäferbehandlung Hochstämme**
Hochstämme gegen Splintkäfer behandeln.
Hochstämme mit Pflanzenschutzmittel
gegen holz- und rindenbrütende Schädlinge nach
Anwendungsvorschrift des
Herstellers behandeln incl. aller Nebenleistungen.
Nachweise über die Eignung und Zulässigkeit sowie der
vom Pflanzenschutzamt ausgestellte Fachkundenachweis
sind dem AG vor der Behandlung zu übergeben.
Zeitpunkt der Behandlung: Mitte März bis Ende April bei
niederschlagsfreier Witterung.
Das Mittel ist auf den gesamten Stamm, die
Stammverlängerung bis zum Leittrieb einschl. 10 cm über
die Astansätze tropfnass und durchdringend mittels
Pinsel aufzutragen.
Menge: 4,000 St

**03.01.0025 Benjeshecke, Holzpfähle L=2,0 m liefern und einbringen**
Benjeshecke, Holzpfähle liefern und einbringen
Einbau in unbefestigte Fläche.
Material 'Robinienstamm, bunt geschält, liefern,
Stammdurchmesser 12-15 cm, Länge 2,00 m, Einbautiefe
0,50 m. Abstand zwischen den Pfählen = 50 cm
Einbauort im Bereich Totholzhecke/Benjeshecke
siehe Lageplan
Menge: 32,000 St

**03.01.0026 Benjeshecke, Totholz liefern und einbringen**
Benjeshecke, Totholz liefern und einbringen
Totholzmaterial aus Umkreis bis 500 m aufnehmen,
zur Benjeshecke transportieren und lagenweise
einbauen und verdichten.
Einbauhöhe im verdichteten Zustand 1 m.
Menge: 7,000 m3

**03.01.0027 Totholzareal, Totholz liefern und einbringen**
Totholzareal, Totholz liefern und einbringen
Totholzmaterial aus Umkreis bis 500 m aufnehmen,
zur Totholzareal transportieren und lagenweise
aufstapeln.
Einbauhöhe ca. 0,5 m.
Menge: 18,000 m3

**03.01.0028 Wildpflanzenansaat, Mischung RS_316.2_Wildbienen-Burghügel**
Saatgutmischung liefern und einbringen.
Zertifiziertes Wildpflanzensaatgut entsprechend
Vorauswahl des AG
Mischung RS_316.2_Wildbienen-Burghügel
Anbieter NaGoLaRe 03197 Jänschwalde
Wildpflanzenansaat herstellen. Saatgut ohne Entmischung
ausbringen
und anwalzen. Ansaat im Baubereich auf in Anspruch
genommene
Flächen, Böschungen, Seitenstreifen u.dgl. Feinplanum
herstellen.
Saatgutmenge ca. 5 g/m2.
Menge: 21,000 m2

**03.01.0029 Wildpflanzenansaat, Mischung RS_316_Wildbienenwiese**
Saatgutmischung liefern und einbringen.
Zertifiziertes Wildpflanzensaatgut entsprechend
Vorauswahl des AG
Mischung RS_316_Wildbienenwiese für 150 m²
Anbieter NaGoLaRe 03197 Jänschwalde
Wildpflanzenansaat herstellen. Saatgut ohne Entmischung
ausbringen
und anwalzen. Ansaat im Baubereich auf in Anspruch
genommene
Flächen, Böschungen, Seitenstreifen u.dgl. Feinplanum
herstellen.
Saatgutmenge ca. 5 g/m2.
Menge: 91,000 m2

#### 03.02 Fertigstellungspflege

**03.02.0001 Fertigstellungspflege Ansaatflächen**
Pflege der Ansaatflächen,
Fertigstellungspflege im ersten vollständigen
Vegetationsjahr nach der Ansaat (Zeitraum reicht immer
bis zum Oktober des auf die Ansaat folgenden Jahres),
Für die Pflege sind pro Jahr mindestens 3 Mahdgänge zu
berücksichtigen.
Es ist zu mähen und nicht zu schlegeln oder nicht zu
mulchen.
Das Schnittgut ist vollständig von der Fläche zu
entfernen und durch den AN einer Wiederverwertung
zuzuführen.
Des Weiteren sind bis zu 5 Wässerungsgänge zu
berücksichtigen. Die einzelne Bewässerungsgabe muss so
hoch bemessen sein, dass die Vegetationsschicht
mindestens 10 cm tief durchfeuchtet wird.
Fläche = Horizontal bis 1:4 geneigt.
Abrechnung nach Auftragsprofilen,
Jeder einzelne Pflege- und Wässerungsgang ist ohne
besondere Anordnung rechtzeitig auszuführen, jedoch
mindestens drei Werktage vorher schriftlich anzumelden.
Die Ausführung jeder Teilleistung ist dem AG nach
Abschluss anzuzeigen und nachzuweisen.
Der Nachweis über die Genehmigung der Wasserentnahme
aus der jeweiligen Entnahmestelle muss vorgelegt
werden.
Leistung einschließlich Nachsaat auf allen
ausgefallenen Flächen zu 100 %.
Die Abnahme der Leistung erfolgt erst nach Abschluss
der Fertigstellungspflege.
Liegt keine abnahmefähige Leistung vor, verlängert sich
die Leistung auf Kosten des AN um ein Jahr.
Menge: 112,000 m2

**03.02.0002 Einzelgehölz pflegen, Erster Pflegegang.**
Hochstamm,Solitärpflanze oder Heister in Einzelstellung
pflegen.
Erster Pflegegang.
Während der Fertigstellungspflege.
Pflanzscheibe, gemulcht, jäten.
Pflanzscheibengröße, Durchmesser über 80 bis 100 cm.
Pfähle und Bindungen nachbessern, zu enge Bindungen
lockern. Ersetzen fehlender Pfähle wird gesondert
vergütet.
Gehölze richten und antreten, zu schwach austreibende
zurückschneiden, abgestorbene Gehölze entfernen und der
Verwertung nach Wahl des AN zuführen.
Unerwünschter Aufwuchs der Verwertung nach Wahl des AN
zuführen.
Menge: 4,000 St

**03.02.0003 Einzelgehölz pflegen, Zweiter Pflegegang.**
Hochstamm,Solitärpflanze oder Heister in Einzelstellung
pflegen.
Zweiter Pflegegang.
Während der Fertigstellungspflege.
Pflanzscheibe, gemulcht, jäten.
Pflanzscheibengröße, Durchmesser über 80 bis 100 cm.
Pfähle und Bindungen nachbessern, zu enge Bindungen
lockern. Ersetzen fehlender Pfähle wird gesondert
vergütet.
Gehölze richten und antreten, zu schwach austreibende
zurückschneiden, abgestorbene Gehölze entfernen und der
Verwertung nach Wahl des AN zuführen.
Unerwünschter Aufwuchs der Verwertung nach Wahl des AN
zuführen.
Menge: 4,000 St

**03.02.0004 Einzelgehölz pflegen, Dritter Pflegegang.**
Hochstamm,Solitärpflanze oder Heister in Einzelstellung
pflegen.
Dritter Pflegegang.
Während der Fertigstellungspflege.
Pflanzscheibe, gemulcht, jäten.
Pflanzscheibengröße, Durchmesser über 80 bis 100 cm.
Pfähle und Bindungen nachbessern, zu enge Bindungen
lockern. Ersetzen fehlender Pfähle wird gesondert
vergütet.
Gehölze richten und antreten, zu schwach austreibende
zurückschneiden, abgestorbene Gehölze entfernen und der
Verwertung nach Wahl des AN zuführen.
Unerwünschter Aufwuchs der Verwertung nach Wahl des AN
zuführen.
Menge: 4,000 St

**03.02.0005 Staudenfläche pflegen Bis 4 Stauden/m2 1. Pflegegang Fertigstellungspflege Verw. Wahl AN**
Staudenfläche pflegen. Unerwünschten Aufwuchs aufnehmen
und der Verwertung nach Wahl des AN zuführen.
Staudenfläche Vogelschutzhecke
Mittlerer Staudenbestand bis zu 4 Stück je m2.
Erster Pflegegang.
Während der Fertigstellungspflege.
Stauden zurückschneiden. Schnittgut der Verwertung nach
Wahl des AN zuführen.
Menge: 14,000 m2

**03.02.0006 Staudenfläche pflegen Bis 4 Stauden/m2 2. Pflegegang Fertigstellungspflege Verw. Wahl AN**
Staudenfläche pflegen. Unerwünschten Aufwuchs aufnehmen
und der Verwertung nach Wahl des AN zuführen.
Staudenfläche Vogelschutzhecke
Mittlerer Staudenbestand bis zu 4 Stück je m2.
Zweiter Pflegegang.
Während der Fertigstellungspflege.
Stauden zurückschneiden. Schnittgut der Verwertung nach
Wahl des AN zuführen.
Menge: 14,000 m2

**03.02.0007 Staudenfläche pflegen Bis 4 Stauden/m2 3. Pflegegang Fertigstellungspflege Verw. Wahl AN**
Staudenfläche pflegen. Unerwünschten Aufwuchs aufnehmen
und der Verwertung nach Wahl des AN zuführen.
Staudenfläche Vogelschutzhecke
Mittlerer Staudenbestand bis zu 4 Stück je m2.
Dritter Pflegegang.
Während der Fertigstellungspflege.
Stauden zurückschneiden. Schnittgut der Verwertung nach
Wahl des AN zuführen.
Menge: 14,000 m2

**03.02.0008 Gießmulde anlegen, D=0,9 m**
Gießmulde an vorhandenem Gehölz anlegen. Vegetationsschicht abheben, Mulde unter Schonung der Wurzeln herstellen, Aushub als Wall ringförmig aufsetzen.
Gießmulde, Durchmesser '0,9 m, Gießrandhöhe = 20 cm,
über den Zeitraum des Pflegejahres erhalten, ggf.
erneuern.'
Menge: 4,000 St

**03.02.0009 Gießmulde anlegen, D=0,5 m**
Gießmulde an vorhandenem Gehölz anlegen. Vegetationsschicht abheben, Mulde unter Schonung der Wurzeln herstellen, Aushub als Wall ringförmig aufsetzen.
Gießmulde, Durchmesser '0,5 m, Gießrandhöhe = 20 cm,
über den Zeitraum des Pflegejahres erhalten, ggf.
erneuern.'
Menge: 32,000 St

**03.02.0010 Schadstofffreien Abfall entsorgen Verwerten Wahl AN**
Nicht schadstoffbelasteten Abfall aufnehmen fördern
und abladen.
Abfall 'Schnittgut, unerwünschter Aufwuchs AS 200201'
Abfall einer zugelassenen Verwertungsanlage nach
Wahl des AN zuführen.
Abgerechnet 'wird nach Wiegeschein'
Menge: 2,000 m3

**03.02.0011 Wasser an Gehölz gießen**
Wasser an Gehölz gießen. Wassermenge wird entsprechend
Bodenart, Exposition und Gehölzgröße bemessen.
Menge = 6 x 50 l / Hochstamm/Solitär
Abgerechnet wird die eingebrachte Wassermenge.
Menge: 11,000 m3

**03.02.0012 Dünger ausbringen Mineralischer Dünger**
Dünger ausbringen. Dünger liefern wird gesondert
vergütet.
Staudenfläche Vogelschutzhecke
Mineralischer Dünger.
Ausbringmenge '30 g/m²'
Vegetation 'Stauden-/Gräserfläche'
Menge: 1,500 kg

**03.02.0013 Pflanzung mit Schutzmittel gegen Schädlingsbefall behandeln**
Pflanzung mit Schutzmittel gegen Schädlingsbefall
nach Anwendungsvorschrift des Herstellers behandeln.
Behandlung entsprechend der Schutzdauer ggf.
wiederholen.
Schutzmittel nach Wahl des AN, Nachweise über die
Eignung und Zulässigkeit sind vor Anwendung dem AG
zu übergeben.
Schutzdauer = 12 Monate.
Durchführung nur nach Aufforderung durch den AG.
Menge: 1,000 Psch

#### 03.03 1. Entwicklungspflegejahr

**03.03.0001 Fertigstellungspflege Ansaatflächen**
Pflege der Ansaatflächen,
Fertigstellungspflege im 1.Entwicklungspflegejahr
nach der Ansaat (Zeitraum reicht immer
bis zum Oktober des auf die Ansaat folgenden Jahres),
Für die Pflege sind pro Jahr mindestens 2 Mahdgänge zu
berücksichtigen.
Es ist zu mähen und nicht zu schlegeln oder nicht zu
mulchen.
Das Schnittgut ist vollständig von der Fläche zu
entfernen und durch den AN einer Wiederverwertung
zuzuführen.

Fläche = Horizontal bis 1:4 geneigt.
Abrechnung nach Auftragsprofilen,
Jeder einzelne Pflegegang ist ohne
besondere Anordnung rechtzeitig auszuführen, jedoch
mindestens drei Werktage vorher schriftlich anzumelden.
Die Ausführung jeder Teilleistung ist dem AG nach
Abschluss anzuzeigen und nachzuweisen.

Leistung einschließlich Nachsaat auf allen
ausgefallenen Flächen zu 100 %.
Die Abnahme der Leistung erfolgt erst nach Abschluss
der Fertigstellungspflege.
Liegt keine abnahmefähige Leistung vor, verlängert sich
die Leistung auf Kosten des AN um ein Jahr.
Menge: 112,000 m2

**03.03.0002 Baustelle einrichten**
Geräte, Werkzeuge und sonstige Betriebsmittel, die zur
vertragsgemäßen Ausführung der Bauleistungen
erforderlich sind, auf die Baustelle bringen,
bereitstellen und - soweit der Geräteeinsatz nicht
gesondert vergütet wird - betriebsfertig aufstellen
einschl. der dafür notwendigen Arbeiten. Die
erforderlichen festen Anlagen herstellen.
Baubüros, Unterkünfte, Werkstätten, Lagerschuppen
und dgl., soweit erforderlich, antransportieren,
aufbauen und einrichten.
Strom-, Wasser-, Fernsprechanschluss sowie
Entsorgungseinrichtungen und dgl. für die Baustelle,
soweit erforderlich, herstellen.
Bei Bedarf Lagerplätze, sonstige Platzbefestigungen und
Wege im Baustellenbereich anlegen.
Oberbodenarbeiten einschl. Beseitigen von Aufwuchs für
die Baustelleneinrichtung, soweit erforderlich,
ausführen.
Flächen beschaffen, sofern die vom AG zur Verfügung
gestellten nicht ausreichen.
Kosten für Vorhalten, Unterhalten und Betreiben der
Geräte, Anlagen und Einrichtungen einschl. Mieten,
Pacht, Gebühren und dgl. werden nicht mit dieser
Pauschale, sondern mit den Einheitspreisen der
betreffenden Teilleistungen vergütet. Soweit nicht für
bestimmte Leistungen für das Einrichten der Baustelle
gesonderte Positionen im Leistungsverzeichnis enthalten
sind, gilt die Pauschale
für alle Leistungen sämtlicher Abschnitte des
Leistungsverzeichnisses.
Zufahrt zur Baustelle vorhanden.
Menge: 1,000 Psch

**03.03.0003 Baustelle räumen**
Baustelle von allen Geräten, Anlagen, Einrichtungen und
dgl. räumen.
Benutzte Flächen und Wege entsprechend dem
ursprünglichen Zustand herrichten.
Soweit nicht für bestimmte Leistungen für das Räumen
der Baustelle gesonderte Positionen im
Leistungsverzeichnis enthalten sind, gilt die Pauschale
für alle Leistungen sämtlicher Abschnitte des
Leistungsverzeichnisses.
Menge: 1,000 Psch

**03.03.0004 Einzelgehölz pflegen, Erster Pflegegang**
Hochstamm,Solitärpflanze oder Heister in Einzelstellung
pflegen.
Erster Pflegegang.
Während der Entwicklungspflege im 1. Pflegejahr.
Pflanzscheibe, gemulcht, jäten.
Pflanzscheibengröße, Durchmesser über 80 bis 100 cm.
Pfähle und Bindungen nachbessern, zu enge Bindungen lockern. Ersetzen fehlender Pfähle wird gesondert
vergütet.
Gehölze richten und antreten, zu schwach austreibende
zurückschneiden, abgestorbene Gehölze entfernen und der
Verwertung nach Wahl des AN zuführen.
Unerwünschter Aufwuchs der Verwertung nach Wahl des AN
zuführen.
Menge: 4,000 St

**03.03.0005 Einzelgehölz pflegen, Zweiter Pflegegang**
Hochstamm,Solitärpflanze oder Heister in Einzelstellung
pflegen.
Zweiter Pflegegang.
Während der Entwicklungspflege im 1. Pflegejahr.
Pflanzscheibe, gemulcht, jäten.
Pflanzscheibengröße, Durchmesser über 80 bis 100 cm.
Pfähle und Bindungen nachbessern, zu enge Bindungen lockern. Ersetzen fehlender Pfähle wird gesondert
vergütet.
Gehölze richten und antreten, zu schwach austreibende
zurückschneiden, abgestorbene Gehölze entfernen und der
Verwertung nach Wahl des AN zuführen.
Unerwünschter Aufwuchs der Verwertung nach Wahl des AN
zuführen.
Menge: 4,000 St

**03.03.0006 Einzelgehölz pflegen, Dritter Pflegegang**
Hochstamm,Solitärpflanze oder Heister in Einzelstellung
pflegen.
Dritter Pflegegang.
Während der Entwicklungspflege im 1. Pflegejahr.
Pflanzscheibe, gemulcht, jäten.
Pflanzscheibengröße, Durchmesser über 80 bis 100 cm.
Pfähle und Bindungen nachbessern, zu enge Bindungen lockern. Ersetzen fehlender Pfähle wird gesondert
vergütet.
Gehölze richten und antreten, zu schwach austreibende
zurückschneiden, abgestorbene Gehölze entfernen und der
Verwertung nach Wahl des AN zuführen.
Unerwünschter Aufwuchs der Verwertung nach Wahl des AN
zuführen.
Menge: 4,000 St

**03.03.0007 Staudenfläche pflegen Bis 4 Stauden/m2 1. Pflegegang Entwicklungspflege im 1. Pflegejahr Verw. Wahl AN**
Staudenfläche pflegen. Unerwünschten Aufwuchs aufnehmen
und der Verwertung nach Wahl des AN zuführen.
Staudenfläche Vogelschutzhecke
Mittlerer Staudenbestand bis zu 4 Stück je m2.
Erster Pflegegang.
Während der Entwicklungspflege im 1. Pflegejahr.
Stauden zurückschneiden. Schnittgut der Verwertung nach
Wahl des AN zuführen.
Menge: 14,000 m2

**03.03.0008 Staudenfläche pflegen Bis 4 Stauden/m2 2. Pflegegang Entwicklungspflege im 1. Pflegejahr Verw. Wahl AN**
Staudenfläche pflegen. Unerwünschten Aufwuchs aufnehmen
und der Verwertung nach Wahl des AN zuführen.
Staudenfläche Vogelschutzhecke
Mittlerer Staudenbestand bis zu 4 Stück je m2.
Zweiter Pflegegang.
Während der Entwicklungspflege im 1. Pflegejahr.
Stauden zurückschneiden. Schnittgut der Verwertung nach
Wahl des AN zuführen.
Menge: 14,000 m2

**03.03.0009 Staudenfläche pflegen Bis 4 Stauden/m2 3. Pflegegang Entwicklungspflege im 1. Pflegejahr Verw. Wahl AN**
Staudenfläche pflegen. Unerwünschten Aufwuchs aufnehmen
und der Verwertung nach Wahl des AN zuführen.
Staudenfläche Vogelschutzhecke
Mittlerer Staudenbestand bis zu 4 Stück je m2.
Dritter Pflegegang.
Während der Entwicklungspflege im 1. Pflegejahr.
Stauden zurückschneiden. Schnittgut der Verwertung nach
Wahl des AN zuführen.
Menge: 14,000 m2

**03.03.0010 Gießmulde anlegen, D=0,9 m**
Gießmulde an vorhandenem Gehölz anlegen. Vegetationsschicht abheben, Mulde unter Schonung der Wurzeln herstellen, Aushub als Wall ringförmig aufsetzen.
Gießmulde, Durchmesser '0,9 m, Gießrandhöhe = 20 cm,
über den Zeitraum des Pflegejahres erhalten, ggf.
erneuern.'
Menge: 4,000 St

**03.03.0011 Gießmulde anlegen, D=0,5 m**
Gießmulde an vorhandenem Gehölz anlegen. Vegetationsschicht abheben, Mulde unter Schonung der Wurzeln herstellen, Aushub als Wall ringförmig aufsetzen.
Gießmulde, Durchmesser '0,5 m, Gießrandhöhe = 20 cm,
über den Zeitraum des Pflegejahres erhalten, ggf.
erneuern.'
Menge: 32,000 St

**03.03.0012 Schadstofffreien Abfall entsorgen Wahl AN**
Nicht schadstoffbelasteten Abfall aufnehmen fördern
und abladen.
Abfall 'Schnittgut, unerwünschter Aufwuchs AS 200201'
Abfall einer zugelassenen Verwertungsanlage nach
Wahl des AN zuführen.
Abgerechnet 'wird nach Wiegeschein'
Menge: 2,000 m3

**03.03.0013 Wasser an Gehölz gießen**
Wasser an Gehölz gießen. Wassermenge wird entsprechend
Bodenart, Exposition und Gehölzgröße bemessen.
Menge = 6 x 50 l / Hochstamm/Solitär
Abgerechnet wird die eingebrachte Wassermenge.
Menge: 11,000 m3

**03.03.0014 Dünger ausbringen Mineralischer Dünger**
Dünger ausbringen. Dünger liefern wird gesondert
vergütet.
Staudenfläche Vogelschutzhecke
Mineralischer Dünger.
Ausbringmenge '30 g/m²'
Vegetation 'Stauden-/Gräserfläche'
Menge: 1,500 kg

**03.03.0015 Pflanzung mit Schutzmittel gegen Schädlingsbefall behandeln**
Pflanzung mit Schutzmittel gegen Schädlingsbefall
nach Anwendungsvorschrift des Herstellers behandeln.
Behandlung entsprechend der Schutzdauer ggf.
wiederholen.
Schutzmittel nach Wahl des AN, Nachweise über die
Eignung und Zulässigkeit sind vor Anwendung dem AG
zu übergeben.
Schutzdauer = 12 Monate.
Durchführung nur nach Aufforderung durch den AG.
Menge: 1,000 Psch

**03.03.0016 Rindenmulch liefern und einbringen 1.Pflegejahr**
Rindenmulch liefern.
Rindenmulch = RMZ mittel.
Rindenmulch mit dem RAL-Gütezeichen "Rinde für
Pflanzenbau" (RAL-GZ-250/1).
Während der Entwicklungspflege im 1. Pflegejahr liefern

und auf vorhandenem Trampelpfad auffüllen.
Nachweis mit Prüfprotokoll der Gütesicherung vor Einbau
des Materials vorlegen und für die Gesamtmenge anhand
der Lieferscheine nachweisen.
Menge: 5,000 m3

#### 03.04 2. Entwicklungspflegejahr

**03.04.0001 Fertigstellungspflege Ansaatflächen**
Pflege der Ansaatflächen,
Fertigstellungspflege im 2.Entwicklungspflegejahr
nach der Ansaat (Zeitraum reicht immer
bis zum Oktober des auf die Ansaat folgenden Jahres),
Für die Pflege sind pro Jahr mindestens 2 Mahdgänge zu
berücksichtigen.
Es ist zu mähen und nicht zu schlegeln oder nicht zu
mulchen.
Das Schnittgut ist vollständig von der Fläche zu
entfernen und durch den AN einer Wiederverwertung
zuzuführen.

Fläche = Horizontal bis 1:4 geneigt.
Abrechnung nach Auftragsprofilen,
Jeder einzelne Pflegegang ist ohne
besondere Anordnung rechtzeitig auszuführen, jedoch
mindestens drei Werktage vorher schriftlich anzumelden.
Die Ausführung jeder Teilleistung ist dem AG nach
Abschluss anzuzeigen und nachzuweisen.

Leistung einschließlich Nachsaat auf allen
ausgefallenen Flächen zu 100 %.
Die Abnahme der Leistung erfolgt erst nach Abschluss
der Fertigstellungspflege.
Liegt keine abnahmefähige Leistung vor, verlängert sich
die Leistung auf Kosten des AN um ein Jahr.
Menge: 112,000 m2

**03.04.0002 Baustelle einrichten**
Geräte, Werkzeuge und sonstige Betriebsmittel, die zur
vertragsgemäßen Ausführung der Bauleistungen
erforderlich sind, auf die Baustelle bringen,
bereitstellen und - soweit der Geräteeinsatz nicht
gesondert vergütet wird - betriebsfertig aufstellen
einschl. der dafür notwendigen Arbeiten. Die
erforderlichen festen Anlagen herstellen.
Baubüros, Unterkünfte, Werkstätten, Lagerschuppen
und dgl., soweit erforderlich, antransportieren,
aufbauen und einrichten.
Strom-, Wasser-, Fernsprechanschluss sowie
Entsorgungseinrichtungen und dgl. für die Baustelle,
soweit erforderlich, herstellen.
Bei Bedarf Lagerplätze, sonstige Platzbefestigungen und
Wege im Baustellenbereich anlegen.
Oberbodenarbeiten einschl. Beseitigen von Aufwuchs für
die Baustelleneinrichtung, soweit erforderlich,
ausführen.
Flächen beschaffen, sofern die vom AG zur Verfügung
gestellten nicht ausreichen.
Kosten für Vorhalten, Unterhalten und Betreiben der
Geräte, Anlagen und Einrichtungen einschl. Mieten,
Pacht, Gebühren und dgl. werden nicht mit dieser
Pauschale, sondern mit den Einheitspreisen der
betreffenden Teilleistungen vergütet. Soweit nicht für
bestimmte Leistungen für das Einrichten der Baustelle
gesonderte Positionen im Leistungsverzeichnis enthalten
sind, gilt die Pauschale
für alle Leistungen sämtlicher Abschnitte des
Leistungsverzeichnisses.
Zufahrt zur Baustelle vorhanden.
Menge: 1,000 Psch

**03.04.0003 Baustelle räumen**
Baustelle von allen Geräten, Anlagen, Einrichtungen und
dgl. räumen.
Benutzte Flächen und Wege entsprechend dem
ursprünglichen Zustand herrichten.
Soweit nicht für bestimmte Leistungen für das Räumen
der Baustelle gesonderte Positionen im
Leistungsverzeichnis enthalten sind, gilt die Pauschale
für alle Leistungen sämtlicher Abschnitte des
Leistungsverzeichnisses.
Menge: 1,000 Psch

**03.04.0004 Einzelgehölz pflegen, Erster Pflegegang**
Hochstamm,Solitärpflanze oder Heister in Einzelstellung
pflegen.
Erster Pflegegang.
Während der Entwicklungspflege im 2. Pflegejahr.
Pflanzscheibe, gemulcht, jäten.
Pflanzscheibengröße, Durchmesser über 80 bis 100 cm.
Pfähle und Bindungen nachbessern, zu enge Bindungen lockern. Ersetzen fehlender Pfähle wird gesondert
vergütet.
Gehölze richten und antreten, zu schwach austreibende
zurückschneiden, abgestorbene Gehölze entfernen und der
Verwertung nach Wahl des AN zuführen.
Unerwünschter Aufwuchs der Verwertung nach Wahl des AN
zuführen.
Menge: 4,000 St

**03.04.0005 Einzelgehölz pflegen, Zweiter Pflegegang**
Hochstamm,Solitärpflanze oder Heister in Einzelstellung
pflegen.
Zweiter Pflegegang.
Während der Entwicklungspflege im 2. Pflegejahr.
Pflanzscheibe, gemulcht, jäten.
Pflanzscheibengröße, Durchmesser über 80 bis 100 cm.
Pfähle und Bindungen nachbessern, zu enge Bindungen lockern. Ersetzen fehlender Pfähle wird gesondert
vergütet.
Gehölze richten und antreten, zu schwach austreibende
zurückschneiden, abgestorbene Gehölze entfernen und der
Verwertung nach Wahl des AN zuführen.
Unerwünschter Aufwuchs der Verwertung nach Wahl des AN
zuführen.
Menge: 4,000 St

**03.04.0006 Einzelgehölz pflegen, Dritter Pflegegang**
Hochstamm,Solitärpflanze oder Heister in Einzelstellung
pflegen.
Dritter Pflegegang.
Während der Entwicklungspflege im 2. Pflegejahr.
Pflanzscheibe, gemulcht, jäten.
Pflanzscheibengröße, Durchmesser über 80 bis 100 cm.
Pfähle und Bindungen nachbessern, zu enge Bindungen lockern. Ersetzen fehlender Pfähle wird gesondert
vergütet.
Gehölze richten und antreten, zu schwach austreibende
zurückschneiden, abgestorbene Gehölze entfernen und der
Verwertung nach Wahl des AN zuführen.
Unerwünschter Aufwuchs der Verwertung nach Wahl des AN
zuführen.
Menge: 4,000 St

**03.04.0007 Staudenfläche pflegen Bis 4 Stauden/m2 1. Pflegegang Entwicklungspflege im 2. Pflegejahr Verw. Wahl AN**
Staudenfläche pflegen. Unerwünschten Aufwuchs aufnehmen
und der Verwertung nach Wahl des AN zuführen.
Staudenfläche Vogelschutzhecke
Mittlerer Staudenbestand bis zu 4 Stück je m2.
Erster Pflegegang.
Während der Entwicklungspflege im 2. Pflegejahr.
Stauden zurückschneiden. Schnittgut der Verwertung nach
Wahl des AN zuführen.
Menge: 14,000 m2

**03.04.0008 Staudenfläche pflegen Bis 4 Stauden/m2 2. Pflegegang Entwicklungspflege im 2. Pflegejahr Verw. Wahl AN**
Staudenfläche pflegen. Unerwünschten Aufwuchs aufnehmen
und der Verwertung nach Wahl des AN zuführen.
Staudenfläche Vogelschutzhecke
Mittlerer Staudenbestand bis zu 4 Stück je m2.
Zweiter Pflegegang.
Während der Entwicklungspflege im 2. Pflegejahr.
Stauden zurückschneiden. Schnittgut der Verwertung nach
Wahl des AN zuführen.
Menge: 14,000 m2

**03.04.0009 Staudenfläche pflegen Bis 4 Stauden/m2 3. Pflegegang Entwicklungspflege im 2. Pflegejahr Verw. Wahl AN**
Staudenfläche pflegen. Unerwünschten Aufwuchs aufnehmen
und der Verwertung nach Wahl des AN zuführen.
Staudenfläche Vogelschutzhecke
Mittlerer Staudenbestand bis zu 4 Stück je m2.
Dritter Pflegegang.
Während der Entwicklungspflege im 2. Pflegejahr.
Stauden zurückschneiden. Schnittgut der Verwertung nach
Wahl des AN zuführen.
Menge: 14,000 m2

**03.04.0010 Gießmulde anlegen, D=0,9 m**
Gießmulde an vorhandenem Gehölz anlegen. Vegetationsschicht abheben, Mulde unter Schonung der Wurzeln herstellen, Aushub als Wall ringförmig aufsetzen.
Gießmulde, Durchmesser '0,9 m, Gießrandhöhe = 20 cm,
über den Zeitraum des Pflegejahres erhalten, ggf.
erneuern.'
Menge: 4,000 St

**03.04.0011 Gießmulde anlegen, D=0,5 m**
Gießmulde an vorhandenem Gehölz anlegen. Vegetationsschicht abheben, Mulde unter Schonung der Wurzeln herstellen, Aushub als Wall ringförmig aufsetzen.
Gießmulde, Durchmesser '0,5 m, Gießrandhöhe = 20 cm,
über den Zeitraum des Pflegejahres erhalten, ggf.
erneuern.'
Menge: 32,000 St

**03.04.0012 Schadstofffreien Abfall entsorgen Wahl AN**
Nicht schadstoffbelasteten Abfall aufnehmen fördern
und abladen.
Abfall 'Schnittgut, unerwünschter Aufwuchs AS 200201'
Abfall einer zugelassenen Verwertungsanlage nach
Wahl des AN zuführen.
Abgerechnet 'wird nach Wiegeschein'
Menge: 2,000 m3

**03.04.0013 Wasser an Gehölz gießen**
Wasser an Gehölz gießen. Wassermenge wird entsprechend
Bodenart, Exposition und Gehölzgröße bemessen.
Menge = 6 x 50 l / Hochstamm/Solitär
Abgerechnet wird die eingebrachte Wassermenge.
Menge: 11,000 m3

**03.04.0014 Dünger ausbringen Mineralischer Dünger**
Dünger ausbringen. Dünger liefern wird gesondert
vergütet.
Staudenfläche Vogelschutzhecke
Mineralischer Dünger.
Ausbringmenge '30 g/m²'
Vegetation 'Stauden-/Gräserfläche'
Menge: 1,500 kg

**03.04.0015 Pflanzung mit Schutzmittel gegen Schädlingsbefall behandeln**
Pflanzung mit Schutzmittel gegen Schädlingsbefall
nach Anwendungsvorschrift des Herstellers behandeln.
Behandlung entsprechend der Schutzdauer ggf.
wiederholen.
Schutzmittel nach Wahl des AN, Nachweise über die
Eignung und Zulässigkeit sind vor Anwendung dem AG
zu übergeben.
Schutzdauer = 12 Monate.
Durchführung nur nach Aufforderung durch den AG.
Menge: 1,000 Psch

**03.04.0016 Rindenmulch liefern und einbringen 2.Pflegejahr**
Rindenmulch liefern.
Rindenmulch = RMZ mittel.
Rindenmulch mit dem RAL-Gütezeichen "Rinde für
Pflanzenbau" (RAL-GZ-250/1).
Während der Entwicklungspflege im 2. Pflegejahr liefern

und auf vorhandenem Trampelpfad auffüllen.
Nachweis mit Prüfprotokoll der Gütesicherung vor Einbau
des Materials vorlegen und für die Gesamtmenge anhand
der Lieferscheine nachweisen.
Menge: 5,000 m3

**03.04.0017 Baumverankerung entfernen**
Baumverankerung einschl. Bindung nach Angabe des AG von
Gehölz lösen und herausnehmen.
Material 'entfernen und einer zugelassenen
Verwertungsanlage nach Wahl des AN zuführen.
Abfallschlüssel 200201, 200203, 170201.'
Verankerung =Dreibock.
Menge: 4,000 St

**03.04.0018 Schutzvorrichtg. v. Gehölz entfern Drahth.**
Schutzvorrichtung von Gehölz entfernen. Material
entfernen. Entsorgen wird nicht gesondert vergütet.
Abfallschlüssel 170 407.
Vorrichtung = Drahthose
Menge: 4,000 St

**03.04.0019 Schutzvorrichtg. v. Gehölz entfern Drahth.**
Schutzvorrichtung von Gehölz entfernen. Material
entfernen. Entsorgen wird nicht gesondert vergütet.
Abfallschlüssel 170 407.
Vorrichtung = Verbissschutzzaun
Menge: 32,000 m

**03.04.0020 Erziehungsschnitt durchführen Flach geneigt * Baumhöhe 3-5 m Kronen-DU üb. 3 m * Werkzeug desinfizieren**
Erziehungs-/Aufbauschnitt an Jungbaum durchführen. Sich
reibende, kreuzende und nach innen wachsende Triebe,
Stammaustriebe sowie abgestorbenes Holz entfernen. Konkurrenztriebe entfernen, insbesondere Zwiesel zurücksetzen oder vollständig abschneiden. Leittrieb erforderlichenfalls stäben. Schnittführung auf Astring. Ab-
gerechnet wird nach Stück Baum.
Baumstandort = Fläche mit einer Neigung flacher als
1:4.
Baumhöhe über 3 bis 5 m,
Kronendurchmesser über 3 m.
Schnittwerkzeug vor dem Schnitt eines jeden Baumes mit
70-prozentigem Alkohol gegen Übertragung von Rotpusteln
u.a. Pflanzenkrankheiten desinfizieren.
Schnittgut 'entfernen und einer zugelassenen
Verwertungsanlage nach Wahl des AN zuführen.
Abfallschlüssel 200201.'
Menge: 4,000 St
